# hgs bad kissingen
Angebotsaufforderung (GAEB DA XML 3.3, DA83)
Projekt: 2301
Währung: EUR
Erstellt mit: GXML Toolbox V3.3 R20220330, ORCA AVA 27 27.00.00, 10.09.2026

## Angaben zur Baustelle
0.1 Angaben zur Baustelle / allgemein
gem. VOB / C, DIN 18299
Allgemeine Regeln für Bauarbeiten jeder Art

0.1.1 Baustelle
Baustellenadresse:
Seestraße 30
97688 Bad Kissingen, OT Garitz

Das Grundstück ist über die Seestraße anfahrbar, entlang des Baufeldes sind keine Gehwege vorhanden. Falls Halteverbotszonen oder sonstige Verkehrsrechtliche Anordnungen seitens der Baustelle erforderlich werden, ist eine entsprechende Verkehrsrechtliche Anordnung erforderlich, die vom AN einzuholen ist. Alle damit verbundenen Kosten sind in die pauschale LV-Position einzurechnen.

Das Baufeld grenzt an drei Seiten an landwirtschaftlich genutzte Flächen.

Die Baustelle wird mit einer Webcam überwacht. Personen werden automatisch durch Verpixelung unkenntlich dargestellt. Hierfür wird eine Einverständniserklärung eingeholt.

Es gibt im Gebäude keine Lagerflächen für Bauteile, die größer als übliche Werkzeuge sind.

Zur Anlieferung ist die Nutzung der Innen-und Außentreppen zu berücksichtigen. Der Aufzug darf nicht genutzt werden.

0.1.2
Ziel des Bauherrn ist es das Objekt in der Planung, Entwicklung und Ausführung nach DGNB (Gebäude-Zertifizierung der Deutschen Gesellschaft für Nachhaltiges Bauen) und QNG (Qualitätssiegel Nachhaltiges Gebäude) zertifizieren zu lassen. Angestrebt wird das Zertifikat "DGNB-Silber" und Fördermittel des Bundes zu erhalten.
Die Zertifizierung beschreibt die Bewertung der Nachhaltigkeit des Objekts. Faktoren für die Zertifizierung sind:
- Standortqualität (bspw. Verkehrsanbindung)
- Prozessqualität (bspw. Qualitätssicherung der Bauausführung o.ä.)
- technische Qualität (bspw. Schallschutz, Immissionsschutz o.ä.)
- ökologische Qualität (bspw. Ressourcengewinnung o.ä.)
- ökonomische Qualität (bspw. Lebenszykluskosten o.ä.)
- Soziokulturelle und funktionale Qualität (bspw. Innenraumluftqualität, akustischer Komfort o.ä.)

0.1.3 Art und Lage
Das Bauvorhaben beinhaltet den Neubau einer Grundschule mit 16 Klassenräumen, Ganztagsbetreuung, Verwaltung, Aula, Mensa und einer Zweifeld-Sporthalle. Die Gebäudeteile sind am Hang gestaffelt, der Höhenunterschied beträgt zwei Geschosse, rd. 9,0m. Das Gebäude wird in einem Zug errichtet.

0.1.4 Baustellenverkehr
Innerhalb des Baufelds hat der AN die Verkehrsverhältnisse sowie die Baustellenzufahrten und -abfahrten gemäß den gesetzlichen Vorschriften eigenverantwortlich zu regeln.
Der Aufzug kann nicht genutzt werden.

0.1.5 Für Verkehr freizuhaltende Flächen
Die Straßen und Gehwege sind grundsätzlich freizuhalten. Eine Nutzung von öffentlichen Flächen ist durch den Unternehmer bei Bedarf rechtzeitig zu beantragen (verkehrsrechtliche Genehmigung).
Die Pflicht zur Verkehrssicherung obliegt dem Auftragnehmer für die Gesamtdauer seiner Arbeiten.
Das erforderliche Reinigen der Fahrstraße außerhalb der Baustelle ist ebenfalls Pflicht des AN.

0.1.7 Anschlüsse
Anschlussmöglichkeiten für Baustrom und Bauwasser stehen auf dem Baugrundstück zur Verfügung, im nördlichen Bereich des Grundstücks, auf der Höhe der Einmündung "Riedgraben".

0.1.8 Baustelleneinrichtung
Als Baustelleneinrichtungsfläche steht das Baugrundstück zur Verfügung, sowie Flächen auf der gegenüberliegenden Straßenseite, siehe Lageplan.
Vor Leistungsaufnahme ist dem AG ein Baustelleneinrichtungsplan vorzulegen, der von diesem freizugeben ist.

0.1.11 Umweltrechtliche Vorschriften
Eine Verunreinigung des Grundwassers durch grundwassergefährdende Stoffe ist vom AN sicher auszuschließen. Betankungen der Fahrzeuge und Baugeräte haben ausschließlich auf versiegeltem (z. B. bituminös befestigtem) Untergrund zu erfolgen. Die gesetzlichen Bestimmungen zum Schutz vor schädlichen Umwelteinwirkungen durch Luftverunreinigung, Lärm, Erschütterungen und ähnliche Vorgänge in der jeweils neuesten und gültigen Fassung, z. B. BImSchG sind unbedingt zu beachten und einzuhalten. Es ist dafür Sorge zu tragen, dass während der Bauausführung Lärm- und Geruchsbelästigung für die Allgemeinheit und die Nachbarschaft durch geeignete Maßnahmen sicher vermieden werden. Die Staubbildung im Zuge der Baumaßnahme ist vom AN durch geeignete Maßnahmen zu verhindern. Als Maschinenöl für die vom AN eingesetzten Geräte, Maschinen, Fahrzeuge, etc. sind ausschließlich biologisch abbaubare Öle und Fette zu verwenden. Geräte die dieser Forderung nicht entsprechen, sind sofort von der Baustelle und vom Projektareal zu entfernen. Bei Schäden durch Zuwiderhandlung haftet der AN in vollem Umfang.

0.1.14 Baumschutz
Die Rodungsarbeiten werden bauseits durchgeführt. Auf dem Grundstück verbleibende Bäume werden durch die Vorgewerke mit Zäunen geschützt. Die Baumschutzzäune dürfen nicht versetzt oder beschädigt werden.

0.1.19 Maßnahmen nach Baustellenverordnung
Die Baustelle unterliegt der Baustellenverordnung. Ein übergeordneter Sicherheitskoordinator wird vom AG gestellt. Der SIGE-Plan ist vor Leistungsaufnahme beim AG anzufordern. Falls der AN zur internen Koordinierung einen weiteren SiGeKo benötigt, sind die entsprechenden Kosten einzukalkulieren.

0.1.22 Vorarbeiten
Rohbauarbeiten Beton und Mauerwerk, Rohbau Holz, Dacharbeiten, Fensterbau, Trockenbau, Estrich

## Angaben zur Ausführung Fliesenarbeiten
Angaben zur Ausführung / Fliesenarbeiten:

1. Allgemein
Alle Positionen diese Leistungsverzeichnisses beeinhalten die Herstellung, Lieferung des erforderlichen Materials und die Montage vor Ort auf der Baustelle, einschließlich aller hiefür notwendigen Personal- und Lohnkosten und des vollständigen Einsatzes aller hierfür notwendigen Maschinen und Werkzeuge, sofern dies nicht anders in der Position beschrieben ist.

Für alle Technischen Vorbemerkungen gilt, dass die Kosten für die Erfüllung der genannten Forderungen als Nebenleistung in die Angebotspreise einzurechnen sind, sofern dafür nicht eine gesonderte Ordnungszahl (Position) in der Leistungsbeschreibung vorgesehen ist. In den Vertragspreisen inbegriffen ist ferner die Beseitigung des aus den Arbeiten anfallenden Verpackungsmaterials und Schuttes sowie die Reinigung der Leistungen und der Arbeitsbereiche (Feinreinigung ausgenommen).

2. Ausführung
Für die Ausführung gelten die "Allgemein anerkannten Regeln der Technik und Baukunst", die Allgemeinen Technischen Vorschriften" (ATV) VOB/C sowie z. B. alle in Anwendung zu bringenden Normen, Verordnungen, DIN-Vorschriften und Richtlinien, die Ausführungs- und Verarbeitungsempfehlungen sowie Vorschriften der Hersteller. Ferner sind die Auflagen zuständiger Behörden, Körperschaften des öffentlichen Rechts, z. B. TÜV sowie Versorgungsunternehmen etc. zu berücksichtigen und einzuhalten.

Produkte aus anderen Mitgliedsstaaten der Europäischen Gemeinschaft, die den nachfolgend genannten technischen Vertragsbedingungen nicht entsprechen, werden einschließlich der im Herstellerstaat durchgeführten Prüfungen und Überwachungen als gleichwertig behandelt, wenn mit ihnen das geforderte Schutzniveau, Sicherheit, Gesundheit und Gebrauchstauglichkeit gleichermaßen dauerhaft erreicht wird.

Auf Verlangen hat der Bieter bzw. Auftragnehmer die Unterlagen über die Prüfung und Überwachung der Produkte in deutscher Sprache unverzüglich vorzulegen.

Die Verarbeitungsrichtlinien der Herstellerfirmen sind grundsätzlich zu befolgen. Fachleute der Herstellerfirmen sind im Zweifelsfall hinzuzuziehen.

Die zur Durchführung der eigenen Leistungen erforderlichen Messungen und Bauabschnürungen sind vom AN zu erbringen. Alle Maße sind vom Auftragnehmer im Zuge seiner Arbeitsvorbereitung am Bau zu nehmen.

3. Koordination
Der Aufwand für die Abstimmung mit anderen Gewerken (z. B. Haustechnik und Estrichleger) ist in die Einheitspreise einzukalkulieren.

4. Untergrund Boden
Bauseitiger Untergrund als schwimmend verlegter Zementestrich. Die Eignung des Untergrund ist seitens des AN eigenverantwortlich auf folgende Punkte hin vor Fliesenverlegung zu überprüfen:
1.  Ebenheit der Flächen nach DIN 18202
2.  Rissfreiheit der Flächen
3.  Festigkeit der Flächen
4.  Glätte der Flächen
5.  Sauberkeit und Staubfreiheit der Flächen
6.  Freiheit der Flächen von wasserabweisenden Rückständen
7.  Anschlusshöhen am Übergang des Fliesenbodens an bauseitige Böden
8.  Anschlusshöhe an Bodenprofile der Aussentüren
9.  Anschlusshöhe an allen Türzargen (Meterriss)
10. Rechtwinkligkeit der zu belegenden Bodenflächen

Abweichungen von den o.g. Forderungen sind der BL unverzüglich, d.h. vor Ausführung der hier beschriebenen Arbeiten mitzueilen. Im Unterlassungsfall haftet der Auftragnehmer für evtl. entstehende Schäden bzw. für daraus resultierende Änderungen um die planerischen Vorgaben des Architekten zu gewährleisten.

5. Untergrund Wand
Bauseitiger Untergrund aus Beton, Mauerwerk verputzt bzw. Gipskarton. Die Eignung des Untergrunds ist seitens des AN eigenverantwortlich auf folgende Punkte hin vor Fliesenverlegung zu überprüfen:
1. Ebenheit der Flächen nach DIN 18202
2. Rissfreiheit der Flächen
3. Festigkeit der Flächen
4. Glätte der Flächen
5. Sauberkeit und Staubfreiheit der Flächen
6. Freiheit der Flächen von wasserabweisenden Rückständen
7. Rechtwinkligkeit der zu belegenden Wandflächen

Abweichungen von den o.g. Forderungen sind der Bauleitung unverzüglich, d.h. vor Ausführung der hier beschriebenen Arbeiten mitzueilen. Im Unterlassungsfall haftet der Auftragnehmer für evtl. entstehende Schäden bzw. für daraus resultierende Änderungen um die planerischen Vorgaben des Architekten zu gewährleisten.

6. Abdichtungsarbeiten
Es ist an Wand und Boden das identische Dichtungssystem, jeweils abgestimmt auf die übrigen Komponenten des Wandaufbaus zu verwenden.

7. Materialqualitäten
Alle Wand- und Bodenfliesen haben den Gütebestimmungen der DIN EN 14411 zu entsprechen, bestehen mehrere Güteklassen, so ist die beste handelsübliche Güteklasse anzubieten und auszuführen (Sortierung 1.Wahl).

8. Bodenfliesen
Bodenfliesen müssen exakt parallel der Wandverläufe ausgeführt werden. Die Beläge sind grundsätzlich eben glatt herzustellen, überstehende oder versinkende Kanten und Platten führen zur Verweigerung der Abnahme. Die Bodenbeläge sind nach den Planangaben, u. u. im Gefälle, bzw. auf Gefälleestrich zu verlegen und fachgerecht an die Bodeneinläufe anzuschließen.
Es ist ein regelmäßiges, gleichmäßiges Fugenbild mit gleichbleibend breiten Fugen gefordert. Dauerelastische Fugen sind ebenso nur in den unbedingt für die dichte Ausführung erforderlichen Breiten herzustellen. Überbreite dauerelastische Fugen zum Ausgleich von Toleranzen u.ä. werden nicht akzeptiert.
Der Fliesenbelag ist so herzustellen, dass keine Schallbrücken zu umgebenden und durchdringenden Bauteilen entstehen. Diese sind vor Ausführung der Fliesenarbeiten in geeigneter Form zu dämmen. Es ist auch darauf zu achten, dass alle Installationen ordnungsgemäß und schallentkoppelt isoliert sind.
Bei der Herstellung der Flächenfugen ist darauf zu achten, dass die dauerelastisch zu schließenden Fugen offengehalten werden. Verunreinigungen sind umgehend zu beseitigen.
Nach Verfugung der Flächen sind diese umgehend mit geeignetem Reinigungsmittel mit Zementschleierentferner, gründlich zu reinigen. Anschließend sind sämtliche erforderlichen Arbeitsfugen direkt mit einem dauerelastischen Fugenmaterial, Farbton entsprechend der übrigen Verfugung, zu schließen.

9. Wandfliesen
Alle Wandfliesen sind im Dünnbett zu verlegen.
Wandflächen und Fliesensockel sind elastisch auf die Bodenbeläge aufzustellen. Eine schallübertragende Verbindung von Boden- zu Wandbelägen ist nicht erlaubt. Alle Anschlüsse an Türzargen und andere begrenzenden Bauteile sind ausnahmslos mit dauerelastischem Fugenanschluss im Farbton der Flächenverfugung herzustellen.
Es ist ein regelmäßiges, gleichmäßiges Fugenbild mit gleichbleibend breiten Fugen gefordert. Dauerelastische Fugen sind ebenso nur in den unbedingt für die wasserdichte Ausführung erforderlichen Breiten herzustellen. Überbreite dauerelastische Fugen zum Ausgleich von Toleranzen u.ä. werden nicht akzeptiert.
Bei der Herstellung der Flächenfugen ist darauf zu achten, dass die dauerelastisch zu schließenden Fugen offengehalten werden. Verunreinigungen sind umgehend zu beseitigen. Ein Tag nach Verfugung der Wandflächen sind diese mit geeignetem Reinigungsmittel gründlich zu reinigen.
Alle Anschlüsse für Sanitär- und Elektroinstallationen sollen auf Kreuzfuge oder in Plattenmitte erfolgen. Eine Anordnung in Plattenmitte ist nur zulässig, wenn dies mit Lochausschnitt aus der ganzen Platte erfolgt. Zwei aneinander gesetzte Plattenhälften sind nicht zulässig.
Elektro-Unterputzdosen dürfen vor Verfliesung der Wände nicht gesetzt werden, der Auftragnehmer hat das Kabel in die richtige Position zu legen und im Zuge der Fliesenarbeiten nach Fertigstellung der Wandfläche rund um die UP-Dose diese exakt zu setzen und die restlichen Fliesen genau anzuarbeiten.

10. Verarbeitungsbedingungen
Grundsätzlich sind die Ausführungsanweisungen und/oder die Technischen Merkblätter der Hersteller genauestens zu beachten. Die Mindestverarbeitungstemperaturen der Materialien dürfen in keinem Fall unterschritten werden.

11. Schutzmaßnahmen
Der AN hat gem. DIN 18360 für den Schutz seiner eigenen ausgeführten Leistungen vor Beschädigung und Diebstahl zu sorgen.

12. Lagerplätze /Materialanlieferungen
Lagerplätze im Aussenbereich der Baustelle stehen begrenzt zur Verfügung und werden im Rahmen der BE-Planung entsprechend für die Gewerke vorgesehen. Materiallagerung innerhalb des Gebäudes darf grundsätzlich nur zeitlich eng begrenzt und in Absprache mit der Bauleitung erfolgen. Bei Materiallagerungen auf den Geschossdecken im Gebäude dürfen die üblichen Verkehrslasten nicht überschritten werden. Materiallieferung erfolgen in Absprache mit der Bauleitung. Termine zur Materiallieferung sind mit der Bauleitung abzustimmen.

13. Pläne
Dem Leistungsverzeichnis beigefügte Planunterlagen sind für die Kalkulation heranzuziehen.

Seitens des Auftraggebers werden dem AN alle notwendigen Planunterlagen als PDF-Dateien und bei Bedarf als DWG-Dateien zur Verfügung gestellt, ggf. per Download von einem Server.
Die Vervielfältigung dieser Pläne in Papierform ist Sache des AN.

## Allgemeine Vertragsbedingungen DGNB QNG - Plus
ALLGEMEINE VERTRAGSBEDINGUNGEN DGNB & QNG - PLUS

Ziel des Bauherrn ist es das Objekt in der Planung, Entwicklung und Ausführung nach DGNB (Gebäude-Zertifizierung der Deutschen Gesellschaft für Nachhaltiges Bauen) und QNG (Qualitätssiegel Nachhaltiges Gebäude) zertifizieren zu lassen. Angestrebt wird das Zertifikat "DGNB-Silber" und Fördermittel des Bundes zu erhalten.
Das zu erstellende Gebäude wird nach Maßgabe des Zertifizierungssystems der Deutschen Gesellschaft für Nachhaltiges Bauen (DGNB) gemäß dem Kriterienkatalog 2018, Nutzungsprofil Neubau Bildungsbauten, geplant und ausgeführt. Grundlage der Zertifizierung ist eine Überprüfung der eingesetzten Bauprodukte sowie umfangreiche Messungen zur Schadstoffbelastung. Der AN ist dazu aufgefordert, die Voraussetzungen zur Erlangung des DGNB-Silber Zertifikats nicht zu gefährden und seine Leistungen dementsprechend zu erbringen. Zusätzlich verpflichtet sich der AN vertraglich zur Einhaltung der QNG-Qualitätsanforderungen an die Schadstoffvermeidung. Die ausführenden Firmen bestätigen die Erfüllung nach Fertigstellung ihrer Leistungen. Die Anwendung des Bewertungssystems erfolgt planungs- und baubegleitend. Diesbezüglich sind eine kooperative Zusammenarbeit und Abstimmung des AN mit allen am Bau Beteiligten unabdingbar.

Wird für den AN erkennbar, dass die geforderten Qualitäten nach DGNB/QNG nicht eingehalten werden können, ist er verpflichtet den AG darüber unverzüglich schriftlich in Kenntnis zu setzen und Vorschläge zu unterbreiten, welche die Einhaltung des Zertifizierungsziels gewährleisten. Dies impliziert auch den Fall, dass durch Wünsche des AG das Zertifizierungsziel gefährdet ist.

## QNG-PLUS DGNB NBI NVS V23 - ZUSÄTZLICHE TECHNISCHE VERTRAGSBEDINGUNGEN
QNG-PLUS & DGNB NBI & NVS V23 - ZUSÄTZLICHE TECHNISCHE VERTRAGSBEDINGUNGEN

ANFORDERUNG AN BAUSTOFFE UND BAUPRODUKTE

1. NACHHALTIGE BAUPRODUKTE - BAUÖKOLOGISCHE MATERIALANFORDERUNGEN

1.1. Allgemeine Anforderungen

Ziel ist es eine gesundheitsverträgliche Innenraumluftqualität und einen schadstoffarmen Baukörper herzustellen. Dieses Ziel wird durch die ausschließliche Verwendung geruchs-, emissions- und gefahrstoffarmer Baustoffe insbesondere im Innenausbau erreicht. Es dürfen nur Baustoffe zum Einsatz kommen, welche sämtlichen Anforderungen der REACH-Verordnung (Verordnung (EG) Nr. 1907/2006) genügen. Die bauökologischen Materialanforderungen sind maßgeblich für das Bauvorhaben und müssen von allen angebotenen und verwendeten Materialien zwingend erfüllt werden. Gefährliche Stoffe dürfen nicht in den Bauprodukten enthalten sein.

Definition: Gefährliche Stoffe sind alle Stoffe, die erstens in der Richtlinie 2004/73/EG "Anpassung der Richtlinie 67/548/EWG des Rates zur Angleichung der Rechts- und Verwaltungsvorschriften für die Einstufung, Verpackung und Kennzeichnung gefährlicher Stoffe" bzw. nachfolgender Anpassungen und zweitens der aktuellsten Gefahrstoffliste des Hauptverbandes der gewerblichen Berufsgenossenschaften (HVBG) und drittens in der aktuellen Kandidatenliste nach Anhang XV der REACH-Verordnung (EG) Nr. 1907/2006 (sog. SVHC-Liste) genannt werden.
Der Bauherr strebt im Kriterium ENV1.2 (Risiken für die lokale Umwelt) die Erfüllung des Qualitätsniveaus 2 an sowie die Schadstoffvermeidung in Baumaterialien gemäß QNG-Kriterium ANF3-1. Hinsichtlich Schadstofffreiheit und Emissionsfreiheit, entspricht dies überdurchschnittlichen Anforderungen an Bau- und Bauhilfsstoffe. Potenzielle Schadstoffe, die im Projekt detailliert zu betrachten und nachzuweisen sind, sind:

1. Halogenierte und teilhalogenierte Treibmittel
2. Schwermetalle
3. Stoffe, die unter die Biozid-Verordnung (528/2012/EG) fallen
4. Stoffe, die unter die POP-Verordnung (850/2004/EG) fallen
5. Gefahrstoffe gemäß CLP-Verordnung (1272/2008/EG)
6. Organische Lösungsmittel und Weichmacher
7. Besonders besorgniserregende Stoffe (SVHC nach REACH)

Neben den Anforderungen nach DGNB-Zertifizierung müssen die Anforderungen für Nichtwohngebäude nach QNG-Plus für eine nachhaltige Materialgewinnung eingehalten werden. Betrachtungsgrenze ist die Baugrube. Allgemeine Wege/Gestaltung der Außenanlagen werden nicht betrachtet.
Diese sind wie folgt:

- Mindestens 70% der verbauten Hölzer, Holzprodukte und / oder Holzwerkstoffe stammen  nachweislich aus nachhaltiger Forstwirtschaft (FSC/PEFC-zertifiziert inkl. CoC-Zertifikat
- Mindestens 30 % der Masse des im Hoch- und Tiefbau neu eingebauten Betons, der neu  eingebauten Erdbaustoffe und Pflanzsubstrate (Gesamtmasse) weisen einen erheblichen*  Recyclinganteil auf.
 * als Baustoffe mit erheblichen Recyclinganteil gelten:
- Beton unter Verwendung rezyklierter Gesteinskörnungen nach DIN EN 12620 in  den maximal zulässigen Anteilen nach der jeweils gültigen Richtlinie des Deutschen Ausschusses für Stahlbeton e. V. (DAfStb).
- ungebundene Erdbaustoffe aus zertifizierten güteüberwachten Recyclingmaterialien z. B. für den  Einsatz als Sauberkeitsschichten unter Gründungen oder im Bereich des Wegebaus auf dem Grundstück.
- Pflanzsubstrate aus güteüberwachten Recyclingbaustoffen wie Ziegelsplitt für die Gebäude- und Landschaftsbegrünung.

- Dürfen Betonbauteile aufgrund der geltenden anerkannten Regeln der Technik nicht mit einem erheblichen Recyclinganteil ausgeführt werden, so können deren Massen aus der Massenbilanz abgezogen werden. Eine Erläuterung mit Begründung ist in schriftlicher Form vorzulegen.

1.2. Oberflächenbeschichtungen auf nicht-mineralischen Oberflächen

Für dekorative Lacke und Lasuren mit Grundbeschichtungen wie 1K- und 2K-Systeme inkl. Haftgründe/Grundierungen sowie Holzlasuren auf überwiegend nicht mineralischen Oberflächen (ausgenommen Bodenbeläge) im Innenraum dürfen nur wasserverdünnbare Produkte verwendet werden, die einen maximalen Anteil an VOC von 130 g/l aufweisen. In den Produkten dürfen zudem keine Pigmente und Sikkative auf Basis von Blei- Cadmium- und Chrom-VI-Verbindungen enthalten sein. (Nachweis i.d.R. über: Technisches Datenblatt/Sicherheitsdatenblatt/Herstellererklärung zu Inhaltsstoffen)
Grundierungen und Endbeschichtung von beschichteten Metallbauteilen wie Fassadenelemente, Türen, Heizkörper, Heizkühldecken müssen frei von Chrom-VI-Verbindungen sein (Nachweis: Herstellererklärung zu Inhaltsstoffen /Sicherheitsdatenblatt). Feuerverzinkungen gelten nicht als Beschichtungen im Sinne dieses Kriteriums.

Beschichtungen wie Lacke auf PU/PU-Hybridbasis inkl. Grundierung/ Füller für Holzoberflächen wie Parkett, Treppen und andere Holzfußböden müssen einen GISCODE W1, W2+, W3+, W1/DD, W2/DD+ oder W3/DD+ nachweisen. Zudem müssen die Anforderungen an das AgBB-Schema eingehalten werden und in den Produkten dürfen keine Pigmente und Sikkative auf Basis von Blei- Cadmium- und Chrom-VI-Verbindungen enthalten sein. (Nachweis: Sicherheitsdatenblatt, Technisches Datenblatt mit Auslobung des GISCODE sowie der AgBB-Güte, Herstellererklärung zu Inhaltsstoffen)

Öle und Wachse sowie 2K-Öl-Hybridsysteme für Holzoberflächen wie Parkett, Treppenstufen, Treppenkonstruktionen inkl. Geländer und Holzverkleidungen/-vertäfelungen müssen die Anforderungen an GISCODE Ö10+, Ö10/DD+ oder Ö20+ erfüllen. Zudem ist für Beschichtungen von Parkett und Treppenstufen das AgBB-Schema einzuhalten. (Nachweis: Sicherheitsdatenblatt, Technisches Datenblatt mit Auslobung des GISCODE sowie der AgBB-Güte)

1.3. Oberflächenbeschichtungen auf mineralischen Oberflächen

Dekorative Farben und Spachtelmassen (inkl. Q-Spachtel), Grundierungen sowie Tiefengrundierungen, (staubbindende) Beschichtungen, Bodenbeschichtungen ohne spezielle Beständigkeitsanforderungen, Betonlasuren, Grundbeschichtungen wie Betonkontakt oder Aufbrennsperre, Betonkosmetik für mineralische Oberflächen im Innenbereich (ausgenommen: Bodenflächen mit speziellen Beständigkeitsanforderungen (wie OS-Systeme) und Verkehrswege wie Tiefgaragen, Zufahrten) müssen wasserbasiert sein und müssen einen VOC-Gehalt < 30 g/l aufweisen.

Kunstharzestriche mit PMMA-Komponenten, PMMA-Beschichtung von Estrich; Terrazzo, Industrieböden, Parkflächen inkl. Rampen und Tiefgaragen (auch OS-Systeme) mit Ausnahme von Markierungen, PMMA-Wandbeschichtungen, PMMA-Flüssigkunststoffe zur Abdichtung aufgehender Bauteile oder von Wasserabläufen inkl. Kunstharzbeschichtungen auf Bodenbelägen und Wandbeschichtungen (innen) müssen einen VOC-Gehalt < 30 g/l aufweisen und zusätzlich die Anforderungen an das AgBB-Schema einhalten. (Nachweis: Technisches Datenblatt, Sicherheitsdatenblatt).

Innenfarben auf überwiegend mineralischen Oberflächen im Inneren des Gebäudes müssen lösemittelfrei, formaldehydfrei und weichmacherfrei gemäß VdL-Richtlinie 01 sein. (Nachweis: Technisches Datenblatt, Sicherheitsdatenblatt)

Acrylat-Beschichtungen mit besonderen Anforderungen in Innenräumen wie Schutzbeschichtungen mit WHG-Zulassung (Sprinklertanks etc.) oder Beständigkeit gegen Säuren, Öle etc. (z.B. Aufzugschacht, Technikräume) müssen wasserbasiert sein und einen VOC-Gehalt < 30 g/l aufweisen (Nachweis: Technisches Datenblatt, Sicherheitsdatenblatt).

Dekorative Farben sowie Grundierungen für mineralische Oberflächen im Außenbereich müssen wasserbasiert sein und einen VOC-Gehalt < 30 g/l aufweisen. Zudem sind biozide Wirkstoffe zu deklarieren. Blei-Verbindungen dürfen nur mit einem Gehalt ? 0,1% vorkommen. (Nachweis: Technisches Datenblatt, Sicherheitsdatenblatt, Herstellererklärung).

Für Fassadenaußenputze auf Beton, Mauerwerk oder WDVS mit und ohne Filmschutz/algizide Ausrüstung müssen wasserbasiert sein und einen VOC-Gehalt < 30 g/l aufweisen. Zudem sind biozide Wirkstoffe zu deklarieren und Blei-Verbindungen < 0,1 % einzuhalten. (Nachweis: Sicherheitsdatenblatt)

Reaktive PU-Produkte zur Beschichtung von mineralischen Oberflächen wie Kunstharzestriche mit PU-Komponenten, PU-Versiegelungen, PU-Sperrschicht unter Parkettbelägen, PU-Wandbeschichtungen, 2K-PU-Lacke, Flüssigkunststoffe (Innen und außen) zur Abdichtung aufgehender Bauteile oder von Wasserabläufen und PU-Bodenbeschichtungen (gilt nicht für OS-Systeme etc.) an Boden, Decke und Wand müssen die Anforderungen an GISCODE PU10 oder PU40 erfüllen. Für Kunstharzestriche inkl. Kunstharzbeschichtungen müssen zudem die Anforderungen an das AgBB-Schema eingehalten werden. (Nachweis: Technisches Datenblatt mit Auslobung des GISCODE sowie der AgBB-Güte, Sicherheitsdatenblatt)

Reaktive Epoxidharzbeschichtungen auf mineralischen Oberflächen an Boden und Wand (innen und außen) wie Kunstharzestriche mit EP-Komponenten, EP-Versiegelungen, 2K-EP-Lacke, EP-Wandbeschichtungen und EP-Bodenbeschichtungen (gilt nicht für OS-Systeme etc.) müssen die Anforderungen nach GISCODE RE05, RE10, RE20 oder RE30 erfüllen und weisen einen Emissionsnachweis gemäß AgBB-Schema als Einzelprodukt oder im System auf. (Nachweis: Emissions-Prüfbericht, Sicherheitsdatenblatt)

Für EP-/PU-Grundierungen und Beschichtungen mit speziellen Anforderungen für Boden- und Wandflächen (innen und außen) wie bei Industrieböden, Parkflächen und Tiefgaragen inkl. OS-Systemen mit Aufnahme von Markierungen müssen die Anforderungen an GISCODE PU10, PU20, PU40 (ALT), PU60 (ALT), RE05, RE10, RE20, RE30, RE40 oder RE50 erfüllt sein (Nachweis: Technisches Datenblatt mit Auslobung des GISCODE, Sicherheitsdatenblatt).

1.4. Kleb- und Dichtstoffe

Klebstoffe für Tapeten müssen entweder Pulverprodukte oder lösemittelfreie Dispersionsklebstoffe (GISCODE D1) sein (Nachweis: Technisches Datenblatt/Sicherheitsdatenblatt).

PU- und Dispersionsklebstoffe für Wärmedämmstoffe an Fassade und Dach müssen einen VOC-Anteil < 40 g/l einhalten. Zudem muss nachgewiesen werden, dass die Summe der Chlorparaffine (kurzkettig, mittelkettig und langkettig) < 0,1 % beträgt. Zusätzlich dürfen PU-Klebstoffe einen Anteil an TCEP, PBB und PBDE von maximal < 0,1 % beinhalten. (Nachweis: Technisches Datenblatt, Herstellererklärung, Sicherheitsdatenblatt).

PU-Kleber und silanmodifizierte Polymere für Sockelleisten, Türschienen und Stützenkleber (Doppel oder Hohlboden) unterliegen den Anforderungen nach GISCODE PU10, PU20 oder RS10 (Nachweis: Sicherheitsdatenblatt). Zusätzlich muss nachgewiesen werden, dass die Summe der Chlorparaffine (kurzkettig, mittelkettig und langkettig) < 0,1 % beträgt (Nachweis: Herstellererklärung).

PU-Systemkleber für Trockenestrich, Hohlboden oder Trockenbauplatten müssen lösemittelfrei sein und erfüllen die Anforderung an GISCODE RU1. Zudem darf jeweils der Anteil an TCEP, PBB, PBDE sowie die Summe von Chlorparaffinen (kurzkettig, mittelkettig und langkettig) maximal < 0,1% betragen (Nachweis: Technisches Datenblatt, Sicherheitsdatenblatt, Herstellererklärung).

Dichtungsmassen, Dichtstoffe, Klebestoffe für punkt- und linienförmige Verklebungen von Bauteilen im Innenraum und Lüftungskanälen im Gebäudeinneren wie Acrylatdichtstoffe, Silikondichtstoffe und SMP-Dichtstoffe zur kleinflächigen Verklebung von mechanisch belasteten Fugen an allen Anwendungen darf die Summe der Chlorparaffine einen maximalen Anteil von < 0,1 % aufweisen. Die Anforderungen an Chlorparaffine gelten dabei für die Summe an kurz-, mittel- und langkettigen Chlorparaffinen. Zudem müssen biozide Wirkstoffe in Silikonen deklariert werden. (Nachweis: Herstellererklärung zu Inhaltsstoffen). Des Weiteren müssen die Anforderungen nach GISCODE PU10, PU20, RS10, DA20, DSE20, DSA20, DSO20 oder DH20 erfüllt werden. Nicht betrachtet wird der Glasbau und Brandschutzsilikone.

Montagekleber und Dichtstoffe auf Basis von PU und PU-Hybride, MS-Polymer, SMP, Acrylate oder Silikone zur Herstellung der Luftdichtigkeit an der Fassade, Fenster und Außentüren dürfen einen maximalen Anteil an TCEP, PBB, PBDE und Chlorparaffinen von < 0,1% beinhalten (Nachweis: Herstellererklärung). Die Anforderungen an Chlorparaffine gelten dabei für die Summe an kurz-, mittel- und langkettigen Chlorparaffinen. Zudem müssen bauseitig verarbeitete Kleb- und Dichtstoffe auf Basis von PU-, PU-Hybrid- und SMP-Rezepturen (silanmodifizierte Polymere) in Innenräumen lösemittelfrei oder die Anforderungen an GISCODE PU10, PU 20, PU40 (ALT) bzw. PU50 (ALT) einhalten. (Nachweis: Technisches Merkblatt, Sicherheitsdatenblatt)

1.5. Bodenbeläge

Textile Bodenbeläge müssen mit dem GUT-Gütesiegel oder Umweltzeichen Blauer Engel DE-UZ 128 ausgezeichnet sein (Nachweis: Technisches Datenblatt, Zertifikat).

Elastische Bodenbeläge dürfen nur verwendet werden, wenn ein Emissionsnachweis zur Einhaltung der AgBB-Kriterien vorliegt (Nachweis: Emissionsprüfbericht) und die Summe der Chlorparaffine (kurzkettig, mittelkettig und langkettig) einen maximalen Anteil < 0,1 % beträgt (Nachweis: Herstellererklärung). Die Anforderungen an Chlorparaffine gelten dabei für die Summe an kurz-, mittel- und langkettigen Chlorparaffinen. Zusätzlich dürfen keine Zinn-, Cadmium oder Bleistabilisatoren enthalten sein (Nachweis: Technisches Datenblatt, Herstellererklärung) Für Kautschukbeläge gilt zudem die die Anforderung, dass krebserzeugende Nitrosamine mit maximal < 0,011mg/kg oder < 0,0002 mg/m³ vorliegen (Nachweis: Herstellererklärung). Für PVC-Bodenbeläge gilt zudem die Anforderung, dass reproduktionstoxische Phtalate mit maximal < 0,1 % vorliegen und, dass keine Cadmium- und Bleistabilisatoren enthalten sind.

Mehrschichtige Bodenbeläge aus Holz- oder Holzwerkstoffen - auch Systeme wie Laminate Parkette und Holzfußböden, Bambusparkette halten die Anforderungen gem. AgBB-Schema ein Zudem muss geräuchertes Holz die Anforderung an Ammoniak28d < 0,10 mg/m³ einhalten. (Nachweis: Technisches Datenblatt, freiwilliger Nachweis durch ETA oder Gutachten gemäß MVV TB D 3, Herstellererklärung zu Inhaltsstoffen)

Verlegeunterlagen für Bodenbeläge wie Verlege- und Dämmplatten zum Zwecke des Wärme- und Trittschallschutzes müssen die Anforderungen an das AgBB-Schema einhalten. Für Gummi- und Kautschukprodukte müssen zusätzlich die Anforderungen an PAK < 50 mg/kg, BaP < 5 mg/kg und krebserzeugende Nitrosamine < 0,011 mg/kg oder < 0,0002 mg/m³ eingehalten werden. (Technisches Datenblatt, allgemeine bauaufsichtliche Zulassung, Herstellererklärung zu Inhaltsstoffen)

1.6. Naturstein-Bodenbeläge

Nicht filmbildende Imprägnierungen auf Natur- und Betonwerksteinbodenbeläge müssen aromatenfrei nach GISCODE GH10 (Nachweis: Technisches Datenblatt, Sicherheitsdatenblatt) aufweisen.

1.7. Verlegewerkstoffe/Verlegehilfsstoffe

Grundierungen, Voranstriche, Spachtelmassen und Klebstoffe sämtlicher Wand- und Bodenbeläge (außer Tapeten) müssen die Anforderungen an GISCODE D1, ZP1, RU0,5, RU1, RE05, RE10, RE20, RE30 oder RS10 erfüllen (Nachweis: Sicherheitsdatenblatt). Zudem müssen die Anforderungen des EMICODE EC1, EC1Plus, EC1-R, EC1Plus-R oder das Umweltzeichen Blauer Engel DE-UZ 113 erfüllt sein. Zudem müssen Klebstoffe für Bodenbeläge, sofern kein Blauer Engel vorliegt, die Anforderungen an das AgBB-Schema einhalten (Nachweis: Zertifikat/Technisches Datenblatt)

Sperranstriche, Abdichtungen unter Fliesenbelägen, Rissharze (Estrich) und Beschichtungen auf Basis von Epoxidharz-, PU-und PMMA-Harzen sowie auf Acrylat- Dispersionsbasis für Boden- und Wandaufbauten mit Feuchtigkeitsbeanspruchung gelten die Anforderungen GISCODE D1, RE05, RE10, RE20, RE30, RU0,5, RU1, PU 10, PU 20, PU40 (ALT), PU50 (ALT) oder RMA10. (Nachweis: Zertifikat/Technisches Datenblatt)

1.8. Betontrennmittel

Betontrennmittel wie Schalöle und Trennmittel für die Betonage müssen die Anforderungen an GISCODE BTM01, BTM05, BTM10 oder BTM15 erfüllen (Nachweis: Sicherheitsdatenblatt) und VOC < 3% (Druckfassung) sowie inhärent biologisch abbaubar nach OECD302 sein.

1.9. Metallbleche- und Korrosionsschutzbeschichtungen Metalle, Metallprodukte

Werksseitig und bauseitig aufgebrachte reaktive Brandschutzbeschichtungen (1K- und 2K-Systeme) für Metallbauteile im Innenbereich müssen frei von Halogenen sein und müssen einen VOC-Gehalt < 50 g/l aufweisen. Zudem ist das AgBB-Schema oder eine Leistungsausweisung auf Basis einer europäischen technischen Bewertung (ETA) einzuhalten. (Nachweis: Sicherheitsdatenblatt, Technisches Datenblatt mit Auslobung der AgBB-Güte oder abZ, Herstellererklärung zu Inhaltsstoffen).

Für tragende Metallbauteile ((Wandstärke > 3 mm) wie z.B. Atriumkonstruktion, Brücken etc.) gilt, dass für Korrosionsschutzbeschichtungen der Korrosivitätskategorie C2 nur wasserbasierte Beschichtungen mit einem VOC-Gehalt < 140 g/l verwendet werden dürfen (gem. Kat A/i oder A/j nach Decopaint-Richtlinie). Für Korrosionsschutzbeschichtungen der Korrosivitätskategorie C3 darf der maximale VOC-Gehalt des Gesamtsystems maximal 90 g/m², für die Korrosivitätskategorie C4 maximal 120 g/m² betragen (Nachweis: Herstellererklärung mit VOC-Berechnung zu Schichtaufbauten)

Für den Korrosionsschutz von nicht-tragenden Metallbauteilen Innen und Außen (Metallbauteile wie Treppengeländer, Metallunterkonstruktionen, Zargen, Stahltüren, Fassadenelemente, Wärme- und Kälteübertragungsflächen, Kälterohre, Sprinklerrohre, Haftgründe auf Pulverlacken von Türen/Zargen, Beschichtungen auf Metalldecken, TGA-Rohren und Verteilerschränke (Elektro, MSR, EDV, Feuerlöschschrank) sowie Effektbeschichtungen dürfen nur wasserverdünnbare Produkte mit einem VOC-Gehalt < 300 g/l verwendet werden. (Nachweis: Technisches Datenblatt, Sicherheitsdatenblatt, Nachhaltigkeitsdatenblatt)

Für Dachdeckungen, Gaubenbekleidungen, Dachrinnen oder Regenfallrohre aus unbeschichteten Blechen aus Kupfer, Titanzink und verzinktem Stahl mit einer bewitterten Flächen > 50 m² müssen Regenwasserreinigungsanlagen vorgesehen werden bzw. muss der Nachweis über den Abtrag gem. Leitfaden UBA 17/05 geführt werden.

Die Anforderungen gelten sowohl für Vor-Ort verarbeitete Oberflächenbeschichtungen als auch für werkseitig aufgebrachte Oberflächenbeschichtungen.

1.10. Bitumenprodukte zur Abdichtung

Kalt verarbeitete Bitumenbeschichtungen inkl. Voranstriche-, Kleber und Versiegelungen zur Dach- bzw. Bauwerksabdichtung gegen Erdreich (innen und außen) müssen die Anforderung nach GISCODE BBP10 oder BBP20 erfüllen. Für Bitumenvoranstriche und Haftgründe bei Umkehrdächern kann zusätzlich die Eignung nach GISCODE BBP30 nachgewiesen werden (Nachweis: Technisches Datenblatt, Sicherheitsdatenblatt)

Durch Regenwasser bewitterte Bitumenbahnen auf Dächern (ausgenommen Gründachaufbauten dürfen keine CMR-Stoffe der Kategorie 1A/1B enthalten. Biozide Wirkstoffe müssen deklariert werden. Für den eluat kumulierten Austrag gilt, dass der Anteil an Mecoprop (MCPP) < 47,0 mg/m² nicht überschritten werden darf. (Nachweis: Technisches Datenblatt, Herstellererklärung zu Inhaltsstoffen, Prüfzeugnis von Elutionsversuch nach CEN/TS 16637-2)

1.11. Holzschutzmittel und Holzwerkstoffe

Innenliegende tragende Holzbauteile nebst Auskragungen nach Außen müssen konstruktiv nach DIN 68800-2 (GK0 oder GK1) geschützt werden oder es müssen natürlich dauerhafte oder modifizierte Hölzer gemäß DIN 68800-1 verwendet werden. (Nachweis: Planung und Beschreibung, Auszüge aus LVs, technisches Datenblatt)

Zusätzlich sind die folgenden Anforderungen zu beachten:
- Reproduktionstoxische Borverbindungen ? 0,10 %
- Deklaration biozider Wirkstoffe
- GK 0 und 1: Holzschutz nur konstruktiv nach DIN 68800-2
- GK 2 und 3: Einsatz zugelassener Biozidprodukte nach 528/2012/EG oder durch BAUA oder DIBT

Für Außenliegende tragende Holzbauteile dürfen nur für die GK3 und 4 verkehrsfähige Biozidprodukte nach 528/2012/EG verwendet werden. Der Anteil an reproduktionstoxischen Borverbindungen muss < 0,1% sein, biozide Wirkstoffe müssen deklariert werden. Für die GK 1 und 2 muss der Holzschutz konstruktiv nach DIN 68800-2 erfolgen, für die GK2 darf Holz der Dauerhaftigkeitsklasse 1-3 nach DIN EN 350 eingesetzt werden. (Nachweis: Technisches Datenblatt, Sicherheitsdatenblatt, Auszüge aus LV's, Konstruktionspläne und Beschreibungen)

Für masshaltige Holzbauteile wie Außentüren und Außenfenster dürfen nur verkehrsfähige Biozidprodukte nach 528/2012/EG verwendet werden. Der Einsatz von Bioziden im Innenraum ist untersagt. (Nachweis: Technisches Datenblatt, Sicherheitsdatenblatt)

Für nicht masshaltige Holzbauteile ist im Innenbereich der Einsatz von chemischem Holzschutz untersagt. Im Außenbereich wie Fassade und Terrasse dürfen vorbeugende Behandlungen und Imprägnierungen einen Anteil an reproduktionstoxischen Borverbindungen von max. 0,1 % aufweisen, biozide Wirkstoffe müssen deklariert werden. (Nachweis: Technisches Datenblatt, Sicherheitsdatenblatt, Auszüge aus LV's, Konstruktionspläne und Beschreibungen)
Zusätzlich sind die folgenden Anforderungen zu beachten:
- Reproduktionstoxische Borverbindungen ? 0,10 %
- Deklaration biozider Wirkstoffe
- GK 0 und 1: Holzschutz nur konstruktiv nach DIN 68800-2
- GK 2 und 3: Einsatz zugelassener Biozidprodukte nach 528/2012/EG oder durch BAUA oder DIBT

Innentüren aus Holzwerkstoff dürfen einen Anteil von 0,10 ppm Formaldehyd (0,124 mg/m³) nicht überschreiten (Nachweis: Prüfnachweis gemäß DIN EN 16516)

Holzwerkstoffe wie Spanplatten, Hochdruckschichtstoff- (HPL) und OSB-Platten (für z. B. Trockenbau, Bekleidungen an Decke/ Wand, Akustikdecken, Raumakustikelemente, Einbaumöbel etc.) (ausgenommen Türen und Sanitärtrennwände) sowie Tischler-, Faser-, Furnier- und Massivholzplatten für den Holzbau und Innenausbau dürfen einen Anteil von 0,08 ppm Formaldehyd (0,096 mg/m³) in der Prüfkammer nicht überschreiten und dürfen einen Anteil an reproduktionstoxischen Borverbindungen von max. 0,1 % aufweisen. Für Spanplatten, Hochdruckschichtstoff- (HPL) und OSB-Platten muss zusätzlich die Einhaltung des AgBB-Schemas nachgewiesen werden.

1.12. Kunststoffe aus PVC

Bei Wand- und Deckenbeläge (z.B. Vinyltapeten, Wandbekleidungen) und Beschichtungen (z.B. flüssige Tapeten, Dekorapplikationen), Lichtkuppeln und Kunststofffenster aus PVC sowie PVC-Folien zur Abdichtung an Dach und Außenwand UG dürfen keine Zinn-, Cadmium und Bleistabilisatoren enthalten sein. Zudem muss ein maximaler Anteil von < 0,1 % reproduktionstoxische Phthalat-Weichmacher eingehalten werden. Für Wandbekleidungen und -beschichtungen ist zusätzlich das AgBB-Schema einzuhalten. (Nachweis: Technisches Datenblatt mit Auslobung der AgBB-Güte oder freiwilliger Nachweis durch ETA oder Gutachten gem. MVV TB D 3, Herstellererklärung zu Inhaltsstoffen)

1.13. Dämmstoffe und Ortschäume

Ort- und Montageschäume für die Montage von Außentüren, Außenfenstern sowie im Innenausbau (z.B. Türzargen), die nicht die Anforderungen nach B1 bzw. > C erfüllen müssen, müssen die Anforderungen gem. EMICODE EC1Plus erfüllen und müssen frei von halogenierten Treibmitteln, Chlorparaffinen und TCEP sein. Die Anforderungen an Chlorparaffine gelten dabei für die Summe an kurz-, mittel- und langkettigen Chlorparaffinen. (Nachweis: Zertifikat, Herstellererklärung zu Inhaltsstoffen)

Der Einsatz von Montageschäumen für Dämmstoffe z.B. für die Verklebung von WDVS, Perimeterdämmungen, Kellerdeckendämmung und Flachdachdämmung ist nicht gestattet (Ausnahme: In Fugen von WDVS-Dämmplatten dürfen Montageschäume OHNE halogenierte Treibmittel eingesetzt werden).

Dämmplatten aus EPS, XPS, PUR, PIR, Melaminharzschaum, Phenolharzschaum als Dämmstoffe an Wand, im zweischaligen Außenmauerwerk, an Fassade, in Dachaufbauten, Luftschächten, Decken und in Bodenaufbauten (inkl. Fußbodenheizungssystem) sowie PUR-Rohrschalen an Installationen müssen frei von halogenierten Treibmitteln sein. Für EPS/XPS-Platten gilt zusätzlich HBCD < 0,1 %.
Für PUR/PIR-Platten gilt zusätzlich TCEP < 0,1 % einzuhalten. Für Phenolharzschaumplatten ist zudem die Einhaltung des AgBB-Schemas nachzuweisen. (Nachweis: Technisches Datenblatt, freiwilliger Nachweis durch ETA oder Gutachten gemäß MVV TB D 3 sowie abZ, Herstellererklärung zu Inhaltsstoffen)

Sämtliche Dämmstoffe aus Mineralwolle müssen ein RAL-Gütezeichen "Erzeugnisse aus Mineralwolle" nachweisen. (Nachweis: RAL-Gütezeichen)

Dämmstoffe aus natürlichen/ nachwachsenden Rohstoffen wie Holzfasern, Holzwolle, Zellulose, Hanf, Jute, Schafwolle etc. für die Dämmung von Wand, Decke, Boden (Estrich) dürfen einen maximalen Anteil an reproduktionstoxischen Borverbindungen ? 0,10 % beinhalten, müssen biozide Wirkstoffe müssen deklarieret werden. (Nachweis: Technisches Merkblatt, Herstellererklärung zu Inhaltsstoffen)

Dämmstoffe aus EPDM-Kautschuk, Polyethylen (PE) und Polyolefin an haustechnischen Installationen (RLT-Kanäle, Rohre für Installationen Wärme/ Kälte/ Wasser/ Medien) sind frei von halogenierten Treibmitteln und dürfen maximal einen Anteil von 0,1 % an kurzkettigen und mittelkettigen Chlorparaffinen, PBB und PBDE aufweisen. (Nachweis: Herstellererklärung zu Inhaltsstoffen)

1.14. Bauprodukte haustechnischer Installationen

Kabel, Leitungen, Leerrohre sowie Kabelkanäle und Kabelrinnen aus Kunststoff für Elektroinstallationen, Datenverarbeitung und MSR-Technik dürfen maximal einen Anteil an reproduktions-toxische Phthalat-Weichmacher < 0,1 % enthalten sowie jeweils maximal einen Anteil von 0,1 % an PBB, PBDE, Blei und Cadmium aufweisen. (Nachweis: Technisches Datenblatt, Herstellererklärung zu Inhaltsstoffen)

Es ist nur der Einsatz natürlicher Kältemittel gemäß AMEV Kälte 2017 Tab. 4 sowie als zukunftssicher bis 2030 eingestufte Kältemittel gemäß AMEV Kälte 2017 Tab. 3 zulässig (Nachweis: Technisches Datenblatt des Kälteerzeugers und Kältemittels, SDB Kältemittel, Auszug aus LV).

1.15. Flammhemmende Produkte

Spachtelungen, Beschichtungen, Verklebungen bzw. Abdichtungen mit Brandschutzanforderungen wie Kabelschott, RS-Türen, Verglasungen etc. für Brandschottungen innen und außen dürfen maximal einen Anteil von < 0,1 % an PBB, PBDE, TCEP aufweisen. Zudem darf die Summe der Chlorparaffine (kurzkettig, mittelkettig und langkettig) max. 0,1% betragen. (Nachweis: Technisches Datenblatt, Herstellererklärung zu Inhaltsstoffen)

Flammhemmend ausgerüstete Gewebe (Glasfasergewebe) und (Maler-)Vlies in Innenräumen dürfen maximal einen Anteil von 0,1% an Chlorparaffinen aufweisen. Die Anforderungen an Chlorparaffine gelten dabei für die Summe an kurz-, mittel- und langkettigen Chlorparaffinen. Des Weiteren dürfen sie maximal einen Anteil von < 0,1 % an PBB, PBDE und TCEP aufweisen. (Nachweis: Herstellererklärung zu Inhaltsstoffen) (Nachweis: Herstellererklärung zu Inhaltsstoffen)

ANFORDERUNGEN AN DIE ROHSTOFFGEWINNUNG

2. ZUSÄTZLICHE ANFORDERUNGEN

Betrachtungsgrenze ist die Baugrube. Allgemeine Wege/Gestaltung der Außenanlagen werden nicht betrachtet.

2.1. Holz- und Holzwerkstoffe

Für den Nachweis der zertifizierten Herkunft von Holz und Holzwerkstoffen (Kriterium ENV1.3 sowie QNG-Kriterium ANF2) ist die gesamte Lieferkette transparent zu machen. Mindestens 70% der neu eingebauten Hölzer, Holzprodukte und/oder Holzwerkstoffe stammen nachweislich aus nachhaltiger Forstwirtschaft. Hierzu sind die folgenden Dokumente zu übergeben:

- Mengenermittlung (Volumen) der im Gebäude eingesetzten Holzwerkstoffen
- Mengenermittlung (Volumen) des Anteils an Holzwerkstoffen mit FSC-/PEFC-zertifiziertem Holz
- PEFC oder FSC-Zertifizierung des Materials
- COC-Zertifikat des letzten Herstellers/Lieferanten
- Rechnungen oder Lieferscheine aus denen die zertifizierte Ware/Positionen hervorgehen bzw.  der zertifizierte Anteil der Ware unter Ausweisung des verbauten Volumens ersichtlich wird. Auf  dem Lieferdokument müssen die folgenden Informationen ersichtlich werden:
- Nennung der CoC-Zertifizierungsnummer
- Name des zu zertifizierenden Projekts
- Zertifizierungsstatus der nachzuweisenden Position (FSC-/PEFC-zertifiziert)
- Sofern Holzwerkstoffe nur teilweise einen Holzanteil aus nachhaltiger Waldbewirtschaftung  aufweisen, ist das entsprechend anteilige Volumen anzusetzen (bspw. 70% bei "FSC-Mix")

Zudem ist für Holz- und Holzwerkstoffe eine Selbstdeklaration des Herstellers über den Sekundärrohstoffanteil vorzulegen.

2.2. Beton/Erdbaustoffe/Pflanzsubstrate

Die Verwendung von Recycling-Beton mit einem Anteil von 30% ist einzuhalten.
Zudem gilt, dass der AN

1. die erforderlichen Bauleistungen so zu planen und auszuschreiben hat, dass geeignete und  gütegesicherte Recyclingbaustoffe gleichberechtigt mit Baustoffen angeboten werden
  können, die auf der Basis des Einsatzes von Primärrohstoffen hergestellt wurden, und
2. vorrangig Recyclingbaustoffe, insbesondere als Schüttmaterial, Material für Tragschichten, für  den Bau unter Fundamenten oder Verfüllungen, Dämme und Wälle oder als Recyclingbeton  verwendet werden. Andernfalls sind die Gründe zu dokumentieren

Für die Werkstoffgruppe Beton sind folgende Nachweis zu erbringen:
- Massebilanz aller neu eingebauten Betone nach Gewerk inklusive Angaben über den  prozentualen Anteil an der neu eingebauten Gesamtmasse des Baustoffs.
- Die Masse für Beton unter Verwendung rezyklierter Gesteinskörnungen ist separat zu
  ermitteln, der Recyclinganteil ist auf diese Masse zu beziehen.
-Erklärung der Baufirmen über den normgerechten Einsatz von Recyclingbeton
-Prüfzeugnisse für die mineralischen Recyclingmaterialien, die durch anerkannte Prüfstellen  (Fremdüberwachung) erstellt wurden. Diese dürfen bei Auslieferung des Recyclingmaterials  nicht älter als sechs Monate sein.
- Lieferscheine.
- Herstellererklärungen.

Für Erdbaustoffe und Pflanzsubstrate muss die Anforderung erfüllt werden, dass mindestens 30% der Masse (kg) der Summe der neu einbauten Produkte an Erdbaustoffen und Pflanzsubstraten einen erheblichen Recyclinganteil haben.

- Als erheblicher Recyclinganteil gilt: ungebundene Erdbaustoffe aus zertifizierten  güteüberwachten Recyclingmaterialien z.B. für den Einsatz als Sauberkeitsschichten unter  Gründungen oder im Bereich des Wegebaus auf dem Grundstück
- Pflanzsubstrate aus güteüberwachten Recyclingbaustoffen wie Ziegelsplitt für die Gebäude-
  und Landschaftsbegrünung
Als ungebundene Erdbaustoffe gelten beispielsweise folgende Schichten:
- Bettung
- Tragschicht
- F1-Material
- Weitere Produkte, die sich in diese Kategorien einordnen lassen. Bei Unklarheit ist das  DGNB-Auditoren-Team zu kontaktieren

Für die Werkstoffgruppe Erdbaustoffe und Pflanzsubstrate sind folgende Nachweis zu erbringen:
- Massebilanz aller neu eingebauten Erdbaustoffe und Pflanzsubstrate nach Gewerke inklusive  Angaben über den prozentualen Anteil an der neueingebauten Gesamtmasse des Baustoffes.
- Die Masse für Erdbaustoffe und Pflanzsubstrate ist als Summe zu ermitteln, der
  Recyclinganteil ist auf diese Gesamtmasse zu beziehen.
- Lieferscheine.
- Herstellererklärungen.

3. KONTROLLE DER MATERIALQUALITÄT ÜBER FREIGABEPROZESS UND BAUSTELLENBESUCHE

Zur Unterstützung der Bauleitung werden durch den DGNB-Auditor Prüfungen und Freigaben durchgeführt und die eingesetzten Produkte auf der Baustelle stichprobenartig überwacht. Der AN hat mindestens 4 Wochen vor Einleitung oder Ausführung jeglicher Arbeiten oder Bestellungen eine vollumfängliche Materialdeklaration (EXCEL-Vorlage wird gestellt) aller zu verwendenden Baustoffe an die Bauleitung zur Freigabe vorzulegen. Diese prüft die Unterlagen auf Vollständigkeit und leitet diese an das DGNB-Auditoren-Team weiter (siehe dazu auch Kapitel 4). Alle Baumaterialtypen (Baustoffe, Hilfs- und Zusatzmittel, Nebenstoffe), die in den bauökologischen Materialanforderungen genannt werden, sind grundsätzlich anzugeben. Als Datengrundlage sind die im Kapitel 1 und 2 aufgeführten Nachweise zu verwenden, mindestens aber ist ein Technisches Datenblatt sowie Sicherheitsdatenblätter (falls vorhanden) in digitaler Form einzureichen (= Einzel-PDF je Produkt). Die Unterlagen sind in geordneter Form (Je Produkt ein Ordner, Unterlagen entsprechend zugeordnet) an die Bauleitung zu übergeben.

Herstellererklärungen müssen genau auf die spezifizierten Anforderungen und das jeweilige Bauprodukt ausgestellt sein. Die hierfür nötigen Aufwendungen sind Nebenleistung und werden nicht gesondert vergütet. Sollten ausgeschriebene Leitprodukte/ Leitqualitäten nicht angewendet werden, so hat der AN die Gleichwertigkeit seiner Produktauswahl zu belegen.

Die Bauleitung und Sachverständige im Auftrag des Bauherrn sind berechtigt, die Vorgaben an die Materialauswahl durch Begehungen und Kontrollen am Bau zu überprüfen. Rückstellproben der eingebauten Materialien dürfen genommen werden. Bei Mängeln oder Beschwerden können chemisch analytische Materialprüfungen durchgeführt werden.

4. NACHWEIS DER BAUPRODUKTE FÜR DIE ZERTIFIZIERUNG

Die Vollständigkeit der Unterlagen wird durch die Bauleitung überprüft und dem DGNB-Auditor zur inhaltlichen Prüfung und Freigabe spätestens 3 Wochen vor Bestellung (bei Fertigprodukten wie Bodenbelägen, Fenstern o.Ä.) oder dem vorgesehenen Einbau (wie bspw. Lacke, Kleber, etc.) übermittelt.
Für den Fall, dass die o.g. Nachweise nicht termingerecht und in der gewünschten Form zur Verfügung gestellt werden, übernimmt der AN die volle Verantwortung. Dies gilt auch, wenn durch mehrfache Prüfungen, Recherchen etc. Mehraufwendungen entstehen. Im Rahmen der DGNB-Zertifizierung ist ein einmaliger Prüf- und Freigabelauf einschließlich von maximal einer gesammelten gewerkeweisen Nachtragungen enthalten. Zusätzliche Prüf- und Freigabeläufe werden dem AN auf Stundenbasis zu den üblichen Stundensätzen in Rechnung gestellt.

Dem Bieter oder AN wird empfohlen sich bei der Auswahl der Materialien und Zusammenstellung der notwendigen Produktnachweise die Zuarbeit des Herstellers oder Lieferanten zu versichern. Der AN und die Bauleitung werden über die Freigabe der jeweiligen konformen Produkte informiert.

Um den Nachweis für die Nachhaltigkeitszertifizierung führen zu können, ist die Nennung weiterer Angaben erforderlich. Diese sind tabellarisch nach Maßgabe des DGNB-Auditors aufzubereiten. Hierin enthalten sind Daten über das jeweilige Bauprodukt, den Hersteller, die vorhandenen Nachweise, Gewerk, Funktion, Einbauort und eine Flächenermittlung. Eine entsprechende Vorlage wird bei Auftragserteilung übermittelt.

5. KONTROLLE DER MATERIALQUALITÄT ÜBER MESSUNG DER INNENRAUMLUFTHYGIENE

Für die Lufthygiene gelten verbindliche Grenzwerte. Die Umsetzung der geforderten Materialqualitäten aus der Anlage "Bauökologische Materialanforderungen" ist zu deren Einhaltung obligatorisch. Zur Kontrolle der Grenzwerte werden nach Fertigstellung Raumluftmessungen im Gebäude durchgeführt. Hierbei ist die folgende Qualität der Lufthygiene bei normaler Raumlufttemperatur (21°C) bzw. üblicher Nutzungstemperatur von Räumen zwingend einzuhalten:
  - Der Gesamtgehalt leichtflüchtiger Verbindungen (TVOC) in der Raumluft muss bei  Nutzungsbeginn 1.000 µg/m³ auf jeden Fall unterschreiten. Spätestens 4 Wochen nach  Fertigstellung der Arbeiten ist ein TVOC-Gehalt kleiner als 1.000 µg/m³ einzuhalten. Dieser  TVOC-Gehalt versteht sich als Summenwert der Stoffe nach DIN EN ISO 16000 - 6.
  - Offizielle Richtwerte der "Innenraumlufthygiene-Kommission" (IRK) des Umweltbundesamtes  (hier: Richtwert (RW I) sind in jedem Fall zu unterschreiten.
  - Maximaler Formaldehyd-Gehalt: 60 µg/m³. Der Formaldehyd-Gehalt wird nach den Vorgaben  der DIN ISO 16000-3 ermittelt.
  - Mindestanforderung Richtwert I für Formaldehyd von 100 µg/m³ darf nicht überschritten  werden.

Zur Abnahme des Bauwerks werden gezielte Prüfungen und Messungen durchgeführt, um die Einhaltung der geforderten Schadstoff- und Komfortkriterien zu überprüfen. Sollten die festgelegten Zielwerte für chemische Stoffe bei der Abnahme nicht eingehalten werden, dann ist dieser Mangel von allen AN zu beheben, um die vereinbarte Güte herzustellen. Zu ihren Lasten gehen auch alle Aufwendungen für weitere Prüfungen und Maßnahmen, die erst durch das Auftreten von Mängeln erforderlich werden (z. B. Durchführung und Nachweis eines Lüftungsprogramms, erneute Messungen).

ANFORDERUNGEN AN DIE BAUSTELLE

6. ANFORDERUNGEN ZUM UMWELTSCHUTZ AUF DER BAUSTELLE

Die negativen Auswirkungen auf die lokale Umwelt während der Bauphase sollen minimiert werden. Hierzu werden die Bauausführenden auf der Baustelle hinsichtlich relevanter Umweltthemen sensibilisiert und geschult. Alle einschlägigen Umweltschutzgesetze und deren Einhaltung für den gesamten Bauprozess sind sicherzustellen. Außerdem wird die Notfallvorsorge auf der Baustelle zur Vorbeugung von Umweltschäden sichergestellt.

6.1. Boden- und Grundwasserschutz

Der AN muss sicherstellen, dass keine chemischen Verunreinigungen in den Boden oder das Grundwasser gelangen. Auf der Baustelle dürfen keine Stoffe, welche mit der chemikalienrechtlichen Kennzeichnung "umweltgefährlich" versehen sind, verwendet werden. Für unvermeidbare, umweltgefährliche Baumaterialien muss auf der Baustelle sichergestellt werden, dass diese Stoffe nicht in Kontakt mit der Umwelt kommen. Derartige Stoffe sind durch Einträge in Sicherheitsdatenblätter oder entsprechende Kennzeichnung durch R-Sätze R50-59 (bzw. GHS H-Sätze H400- H420 nach CLP-Verordnung (EG) Nr. 1272/2008) gekennzeichnet.
Besonders zu schützen sind außerdem gewachsene Bodenschichten. Der Schutz wertvoller Böden und Biotope erfolgt durch beispielsweise nicht befahrbare, eingezäunte Schutzflächen.
Darüber hinaus hat der AN dafür Sorge zu tragen, dass schädliche mechanische Einflüsse wie z.B. unnötige Verdichtung oder die Vermischung unterschiedlicher Bodenschichten, vermieden werden.
Das Konzept des Boden- und Grundwasserschutzes ist auf der Baustelle zu schulen und die Umsetzung zu prüfen (z.B. Auszüge aus den Baustellentagebüchern bzw. Einweisungsprotokolle).

6.2. Abfallvermeidung und -fraktionierung auf der Baustelle

Gemäß dem Kreislaufwirtschaftsgesetz (KrWG) und Landesabfallgesetz müssen Abfälle vermieden, verwertet oder umweltgerecht entsorgt werden. Vom AN ist ein Abfallkonzept vorzulegen. Dazu werden die Abfälle auf der Baustelle getrennt gehalten und nach den Vorgaben der Gewerbeabfallverordnung (GewAbfV) entsorgt. Mindestens werden die Fraktionen mineralische Abfälle, gemischte Baustellenabfälle, Wertstoffe, gefahrenstoffhaltige Abfälle und Problemabfälle getrennt gesammelt. Die Bauleitung des AN kontrolliert die Materialtrennung und die korrekte Nutzung der Sammelstellen. Das Abfallkonzept ist auf der Baustelle zu schulen und die Umsetzung zu prüfen (z.B. Auszüge aus den Baustellentagebüchern bzw. Einweisungsprotokolle).

Darüber hinaus gelten alle Anforderungen und Angaben gem. DGNB/QNG-Pflichtenheft.

7. AUSNAHMEREGELUNG

Ist aus technischen oder funktionalen Gründen (d. h. in Ermangelung eines funktional gleichwertigen Produktes oder einer Konstruktionsalternative, welche die Anforderungen erfüllen) eine der genannten Produktanforderungen nicht umsetzbar, werden Ausnahmen von den Anforderungen zugelassen. Die Abweichung von den Anforderungen muss unter Angabe des Produktes, des Grundes der Abweichung, der technischen Anwendung und der eingesetzten Menge dokumentiert und begründet werden. Produktausnahmen aus rein ästhetischen Gründen fallen nicht unter die Ausnahmeregelung.

SCHLUSSERKLÄRUNG

Der Bieter erklärt hiermit, dass ihm bewusst ist, dass das Gebäude nach DGNB und QNG zertifiziert werden soll und er sich vollumfänglich mit den zuvor genannten DGNB/QNG-Anforderungen in Form von zusätzlichen technischen Vertragsbedingungen befasst hat, diese verstanden hat und in seiner Angebotskalkulation berücksichtigt hat. Der Bieter ist sich zudem bewusst, dass Abweichungen von den zuvor benannten DGNB/QNG-Anforderungen dazu führen können, dass die Bewilligung von Fördermitteln gefährdet wird und im schlimmsten Fall nicht geltend gemacht werden können.

## Nachweise und Unterlagen
Nachweise und Unterlagen

zwei Wochen nach Beauftragung werden durch den AN folgende Unterlagen geliefert:
- Baustelleneinrichtungsplan
- Ausführungsterminplan / Montageablaufplan
- Liste der beteiligten Fachkräfte mit Kontaktdaten

im Zuge der Arbeitsvorbereitung werden durch den AN folgende Unterlagen geliefert:
- Datenblätter und Zulassungen der angebotenen Produkte
- Bemusterung der Materialien

nach der Ausführung:
- Errichterbescheinigung
- Pflegeanleitung
- Nachweise QNG - DGNB siehe extra ZTVs und Positionen.

Nach Erfordernis können weitere Unterlagen verlangt werden.

Die Erstellung bzw. Beschaffung der Unterlagen ist in die Einheitspreise einzukalkulieren, sofern nicht gesondert ausgeschrieben.

## 19 Fliesenarbeiten

### Titel 01 Baustelleneinrichtung, Vorbereitung und technische Bearbeitung

**01.001 Baustelleneinrichtung**
Baustelleneinrichtung

Einrichten, vorhalten u. räumen der Baustelle, unter Beachtung der anerkannten Regeln der Technik und der behördlichen Vorschriften.

Vor-/ u. unterhalten der Baustelleneinrichtung für sämtliche in der Leistungsbeschreibung aufgeführten Leistungen, einschl. Personalkosten, Geräte und Maschinen, soweit nicht gesondert erfasst, einschl. Betriebsstoffe für die Dauer der Arbeiten; einschl. der für die Durchführung der vertraglichen Leistungen erforderlichen Lager- und Arbeitsplätze.
Die Baustelleneinrichtung ist vor Beginn mit der Bauleitung abzusprechen.
Geländeflächen, auf denen sich Baustelleneinrichtungen
befunden haben, sind in den ursprünglichen Zustand zurück zu versetzen.
Die komplette Baustelleneinrichtung ist den Erfordernissen der Bauaufgabe und des Grundstücks anzupassen.

Enthalten sind:
- Kraneinsatz / Minikrane / Hebezeuge
- Fahrzeuge
- Baustofflager
- Telefon / Mobiltelefon
- Beleuchtung
- Absperrungen, Beschilderung
- Gerüste bis 3,50m Arbeitshöhe (2,00m Bühnenhöhe)
- Sicherung gegen Diebstahl
- Schuttcontainer für Bauschutt und Abfälle aus den eigenen Leistungen
jeweils soweit für die Erbringung der ausgeschriebenen Leistungen erforderlich.

Die Vorhaltung von Telefon / Mobiltelefon auf der Baustelle ist zwingend erforderlich !

Nicht enthalten sind:
- Bauzäune, Schutzwände und -dächer
- Fassadengerüste
Baustellen - WC (bauseits vorhanden)
Menge: 1,000 Psch

**01.002 CM-Messungen Estrich**
CM-Messungen zur Feststellung des Feuchtegehaltes des bauseitigen Zementestrichuntergrundes vor Verlegung des Bodenbelags, einschließlich Anfahrtskosten für An- und Abfahrt und aller erforderlichen Lohn- und Fahrzeugkosten.
Menge: 15,000 Stk

**01.003 Abschnüren und Einmessen**
Abschnüren und Einmessen aller Bodenfliesen, Einteilung unter Berücksichtigung der Sockel, Bodeneinläufe, Rinnen und sonstiger Einbauteile.
Abschnüren und Einmessen aller Wandfliesen, Einteilung unter Berücksichtigung der Einteilung Bodenfliesen, der Sanitäranschlüsse und sonstiger Durchdringungen.

Festlegung vor Ort und Abstimmung mit der Bauleitung.
Menge: 1,000 Psch

**01.004 Abkleben der Fensterprofile**
Untere Profile der Glasfassade (Holzprofile / Pfosten-Riegel ) durch Abkleben gegen Verschmutzung schützen. Die Abklebematerialien müssen rückstandslos entfernbar sein.
Menge: 75,000 m

**01.005 Bodenbelag schützen, PE-beschichtetes Abdeckpapier**
Bodenschutz für fertig verlegte keramische Beläge aus mehrlagigem, PE-beschichtetem Abdeckpapier  (Milchtütenpapier), flüssigkeitsdicht und begehbar, zum Schutz gegen Verschmutzung und Feuchtigkeit von oben. Verlegung dicht gestoßen, Stöße und Randbereiche mit Klebeband fugendicht verkleben. Einschließlich Zu- und Zuschnitt, Anpassung an Einbauten und wiederaufnehmbarem Einbau.

Ausführung 2 Tage nach Fertigstellung der Beläge. Die Entfernung und Entsorgung erfolgt bauseits durch die Bauendreinigung.

Ausführung nur nach ausdrücklicher Auforderung durch die Bauleitung, auf Flächen, die in der Bauphase begangen werden.
Menge: 1400,000 m²

**01.006 Bodenbelag schützen, diffusionsoffenes Schutzvlies**
Bodenschutz für fertig verlegte und verfugte keramische Beläge aus mechanisch widerstandsfähigem, diffusionsoffenem Schutzvlies, geeignet zur Abdeckung frisch verfugter Fliesenbeläge, ohne durchgehende Kunststoffbeschichtung. Verlegung lose, Bahnen mit mind. 10 cm Überlappung, Fixierung der Überlappungen mit Klebeband, Randanschlüsse so ausführen, dass eine Hinterlüftung des Belages möglich bleibt. Einschließlich Zu- und Zuschnitt, Anpassung an Einbauten und wiederaufnehmbarem Einbau.

Ausführung 2 Tage nach Fertigstellung der Beläge. Die Entfernung und Entsorgung erfolgt bauseits durch die Bauendreinigung.

Ausführung nur nach ausdrücklicher Auforderung durch die Bauleitung, auf Flächen, die in der Bauphase begangen werden.
Menge: 200,000 m²

**01.007 Abkehren Untergrund, grobe Verschmutzung**
Reinigung des Untergrundes der Bodenflächen, d.h. "scharf abkehren" einschl. Entsorgung des anfallenden Bauschutts.

Untergrund: Zementestrich
Menge: 1600,000 m²

**01.008 Schleifen Estrich**
Bauseitigen Zementestrich im Falle stärkerer Verschmutzung oder wenn eine Sinterschicht vorhanden ist abschleifen, Staub und Schutt entsorgen.

Die Ausführung erfolgt nur auf besondere Anweisung des AG bzw. der örtlichen Bauleitung.
Menge: 500,000 m²

**01.009 Abschneiden Randdämmstreifen**
Abschneiden der überstehenden, bauseitigen Randdämmstreifen einschließlich Entsorgung des Restmaterials.

Ausführung nach Aufbringen der Spachtelmasse.
Menge: 1300,000 m

**01.010 Erstellen und Übergabe Bestandsdokumentation**
Zusammenstellen und Übergabe der vollständigen Bestandsdokumentation wie beschrieben. Form, Gliederung, Zeitpunkt und Umfang wie angegeben.

Siehe Vorbemerkungen zum LV Abschnitt
"Nachweise und Unterlagen"
Menge: 1,000 Psch

**01.011 Bemusterung**
Zusammenstellen und Versenden der Musterfliesen und Verfugungen wie in den Fliesenpositionen beschreiben an den Objektplaner.
Menge: 1,000 Psch

### Titel 02 DGNB und QNG Zertifizierung

**02.001 Materialdeklaration**
Zusammenstellung einer vollumfänglichen Materialdeklaration (EXCEL-Vorlage wird gestellt), die alle beabsichtigten zu verwendenden Baustoffe mit entsprechenden Sicherheitsdatenblättern, technischen Datenblättern und Produktdatenblättern in digitaler Form, auflistet.
Menge: 1,000 Psch

**02.002 Konzepterstellung für die Baustelle und den Bauprozess**
Darlegung eines Konzeptes (Kurzbericht, stichpunktartig) für eine lärmarme Baustelle unter Einbezug lärmarmer Maschinen gemäß RAL-UZ53 (Umweltzeichen Blauer Engel; oder den Anforderungen entsprechend) und Schutzzeiten während lärmintensiven Arbeiten. Das Konzept ist auf der Baustelle vorzuhalten und Mitarbeiter auf der Baustelle sind entsprechend zu schulen.

Darlegung eines Konzeptes (Kurzbericht, stichpunktartig) zur Staubvermeidung unter Einbezug entsprechender Maschinen die Stäube an der entstehungsstelle unterbinden bzw. eine Ausbreitung weitestgehend minimieren. Das Konzept ist auf der Baustelle vorzuhalten und Mitarbeiter auf der Baustelle sind entsprechend zu schulen.

Darlegung eines Konzeptes (Kurzbericht, stichpunktartig) zum Boden- und Grundwasserschutz, das sicherstellt, dass keine chemischen Verunreinigungen in den Boden oder das Grundwasser gelangen. Das Konzept ist auf der Baustelle vorzuhalten und Mitarbeiter auf der Baustelle sind entsprechend zu schulen.

Darlegung eines Konzeptes (Kurzbericht, stichpunktartig) zur Abfallvermeidung und -fraktionierung auf der Baustelle. Das Konzept ist auf der Baustelle vorzuhalten und Mitarbeiter auf der Baustelle sind entsprechend zu schulen.

Die Konzepte sind spätestens 4 Wochen vor Ausführung vorzulegen.
Menge: 1,000 Psch

### Titel 03 Fliesenarbeiten

#### Bereich 03.01 Wandfliesen

**03.01.001 Grundierung Wände**
Grundierung von Wandflächen vor der Verlegung der Wandfliesen. Inkl. Reinigung der Wandflächen von losem Staub und vereinzelten Verunreinigungen mit Spachtelmasse, Farbe etc.

Untergrund: GK-Platten, MW mit Kalkzementputz, Beton

Einbauort: Wandflächen UG,EG und OG, die ohne Abdichtung mit Fliesen belegt werden.

Für Grundierungen gelten die Anforderungen aus Kapitel 1.2, 1.3 und 1.7 aus den ZTV`s
Menge: 530,000 m²

**03.01.002 Untergrundausgleich Wandfliesen bis 5 mm**
Untergrundausgleich für die Verlegung von Wandfliesen im Dünnbett durch Auftrag einer Feinspachtelmasse. Ausgleichsspachtel im System der Dichtung und Verklebung.

Die Ausführung erfolgt nur auf besondere Anweisung des AG bzw. der örtlichen Bauleitung.

Schichtdicke: bis 5mm (bei größerer Schichtstärke wird die Fläche mehrfach abgerechnet)

Untergrund: GK - Platten, Betonwände, Mauerwerkswände
Höhe: bis 3,00 m über OK FFB

Einbauort: Wände Sanitärräume im UG, EG, OG

Für Verlegewerkstoffe gelten die Anforderungen aus Kapitel 1.7 aus den ZTV`s
Menge: 200,000 m²

**03.01.003 Bauplatte XPS-Hartschaum 40mm**
Bauplatte aus XPS-Hartschaum 40mm, beidseitig mit Glasfasergewebe armiert und mit kunststoffvergütetem Mörtel beschichtet als Fliesenuntergrund liefern und einbauen.

Kleinflächen 30x30cm bis 100x100cm

Für Dämmplatten gelten die Anforderungen aus Kapitel 1.13 aus den ZTV`s
Menge: 5,000 m²

**03.01.004 Flächenabdichtung Wände W1-I**
Wandabdichtung als Flächendichtung mittels 2-Komponenten-Dichtschlämme komplett herstellen:

- Auftrag volldeckend in 2 Schichten mit einer Gesamtdicke von mindestens 2 mm einschließlich vorheriger Grundierung und Vornässung des Untergrundes.
- Inkl. Reinigung der Wandflächen von losem Staub und vereinzelten Verunreinigungen mit Spachtelmasse, Farbe etc.
- Randanschlüsse an Türzargen und Einbauten sind einzukalkulieren.
- Wassereinwirkungsklasse nach DIN 18534: W1-I

Untergrund: GK-Platten, Betonwände, Mauerwerk verputzt

Einbauort: Wände Sanitärräume UG, EG, OG

alle Wände mit Sanitärobjekten 2,00m hoch,
Wände ohne Sanitärobjekte 10cm hoch.

Für Bitumenprodukte zur Abdichtung gelten die Anforderungen aus Kapitel 1.10 ´. aus den ZTV`s; Für Grundierungen gelten die Anforderungen aus Kapitel 1.2, 1.3 und 1.7 uas den ZTV`s
Menge: 215,000 m²

**03.01.005 Durchdringungen eindichten bis 30mm W1-I**
Eindichten von Rohrdurchdringungen bis 30mm Durchmesser, Aufhängungen von Sanitärobjekten etc. einschließlich Dichtmanschette im System der Abdichtung nach Herstellerangaben.

Wassereinwirkungsklasse nach DIN 18534: W1-I

Für Kleb- und Dichtstoffe gelten die Anforderungen aus Kapitel 1.4 aus den ZTV`s
Menge: 250,000 Stk

**03.01.006 Durchdringungen eindichten bis 120mm W1-I**
Eindichten von Rohrdurchführungen bis 120mm Durchmesser, einschließlich Dichtmanschette im System der Abdichtung nach Herstellerangaben.

Wassereinwirkungsklasse nach DIN 18534: W1-I

Für Kleb- und Dichtstoffe gelten die Anforderungen aus Kapitel 1.4 aus den ZTV`s
Menge: 115,000 Stk

**03.01.007 Dichtband Wände W1-I**
Abdichtband als hochelastisches gewebekaschiertes Synthese-Kautschuk-Abdichtband verkleben und überstreichen im System der Spachteldichtung am Übergang von Boden zu Wand bzw. Wand zu Wand.

Wassereinwirkungsklasse nach DIN 18534: W1-I

Für Kleb- und Dichtstoffe gelten die Anforderungen aus Kapitel 1.4 aus den ZTV`s
Menge: 350,000 m

**03.01.008 Flächenabdichtung Wände W2-I**
Wandabdichtung als Flächendichtung mittels 2-Komponenten-Dichtschlämme komplett herstellen:

- Auftrag volldeckend in 2 Schichten mit einer Gesamtdicke von mindestens 2 mm einschließlich vorheriger Grundierung und Vornässung des Untergrundes.
- Inkl. Reinigung der Wandflächen von losem Staub und vereinzelten Verunreinigungen mit Spachtelmasse, Farbe etc.
- Randanschlüsse an Türzargen und Einbauten sind einzukalkulieren.
- Wassereinwirkungsklasse nach DIN 18534: W2-I

Untergrund: GK-Platten, Betonwände, Mauerwerk verputzt

Einbauort: Wände Barrierefreie Wc s, Umkleideräume

Für Bitumenprodukte zur Abdichtung gelten die Anforderungen aus Kapitel 1.10 ´. aus den ZTV`s; Für Grundierungen gelten die Anforderungen aus Kapitel 1.2, 1.3 und 1.7 uas den ZTV`s
Menge: 640,000 m²

**03.01.009 Durchdringungen eindichten bis 30mm W2-I**
Eindichten von Rohrdurchdringungen bis 30mm Durchmesser, Aufhängungen von Sanitärobjekten etc. einschließlich Dichtmanschette im System der Abdichtung nach Herstellerangaben.

Wassereinwirkungsklasse nach DIN 18534: W2-I

Für Kleb- und Dichtstoffe gelten die Anforderungen aus Kapitel 1.4 aus den ZTV`s
Menge: 10,000 Stk

**03.01.010 Durchdringungen eindichten bis 120mm W2-I**
Eindichten von Rohrdurchführungen bis 120mm Durchmesser, einschließlich Dichtmanschette im System der Abdichtung nach Herstellerangaben.

Wassereinwirkungsklasse nach DIN 18534: W2-I

Für Kleb- und Dichtstoffe gelten die Anforderungen aus Kapitel 1.4 aus den ZTV`s
Menge: 10,000 Stk

**03.01.011 Dichtband Wände W2-I**
Abdichtband als hochelastisches gewebekaschiertes Synthese-Kautschuk-Abdichtband verkleben und überstreichen im System der Spachteldichtung am Übergang von Boden zu Wand bzw. Wand zu Wand.

Wassereinwirkungsklasse nach DIN 18534: W2-I

Für Kleb- und Dichtstoffe gelten die Anforderungen aus Kapitel 1.4 aus den ZTV`s
Menge: 210,000 m

**03.01.012 Flächenabdichtung Wände W3-I**
Wandabdichtung als Flächendichtung mittels 2-Komponenten-Dichtschlämme komplett herstellen:

Auftrag volldeckend in 2 Schichten mit einer Gesamtdicke von mindestens 2 mm einschließlich vorheriger Grundierung und Vornässung des Untergrundes.
Inkl. Reinigung der Wandflächen von losem Staub und vereinzelten Verunreinigungen mit Spachtelmasse, Farbe etc.

Randanschlüsse an Türzargen und Einbauten sind einzukalkulieren.

Wassereinwirkungsklasse nach DIN 18534: W3-I

Untergrund: zementgebunde Bauplatten, Betonwände

Einbauort: Wände Küche EG, Wände Duschräume UG

Für Kleb- und Dichtstoffe gelten die Anforderungen aus Kapitel 1.4 aus den ZTV`s
Menge: 522,000 m²

**03.01.013 Durchdringungen eindichten bis 30mm W3-I**
Eindichten von Rohrdurchdringungen bis 30mm Durchmesser, Aufhängungen von Sanitärobjekten etc. einschließlich Dichtmanschette im System der Abdichtung nach Herstellerangaben.
Wassereinwirkungsklasse nach DIN 18534: W3-I

Für Kleb- und Dichtstoffe gelten die Anforderungen aus Kapitel 1.4 aus den ZTV`s
Menge: 50,000 Stk

**03.01.014 Durchdringungen eindichten bis 120mm W3-I**
Eindichten von Rohrdurchführungen bis 120mm Durchmesser, einschließlich Dichtmanschette im System der Abdichtung nach Herstellerangaben.
Wassereinwirkungsklasse nach DIN 18534: W3-I

Für Kleb- und Dichtstoffe gelten die Anforderungen aus Kapitel 1.4 aus den ZTV`s
Menge: 10,000 Stk

**03.01.015 Dichtband Wände W3-I**
Abdichtband als hochelastisches gewebekaschiertes Synthese-Kautschuk-Abdichtband verkleben und überstreichen im System der Spachteldichtung am Übergang von Boden zu Wand bzw. Wand zu Wand.
Wassereinwirkungsklasse nach DIN 18534: W3-I

Für Kleb- und Dichtstoffe gelten die Anforderungen aus Kapitel 1.4 aus den ZTV`s
Menge: 180,000 m

**03.01.016 Wandfliesen Sanitär- und Umkleideräume, 10x10cm, mintgrün**
Wandfliesen im Dünnbett

Wandfliesenbelag einschließlich aller Schnitte, Anpassungen und Verfugungen vollständig herstellen.

Fliesen

- Keramische, glasierte Steingutfliesen für Innenwände in Sanitär- und Waschräumen
- Trocken gepresst, Gruppe BIII, nicht frostbeständig
- Gemäß DIN EN 14411 / DIN EN 13006
- Nennformat: 100 × 100 mm
- Dicke: ca. 5 mm
- Farbe: Mintgrün, nach Auswahl des AG aus der Herstellerpalette. Leitprodukt: Villeroy & Boch, Pro Architectura 3.0 3201 C356 mint green
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Sanitärräume und Umkleiden im UG, EG und OG.

Für Verlegewerkstoffe gelten die Anforderungen aus Kapitel 1.7 der ZTV. Für Kleb- und Dichtstoffe gelten die Anforderungen aus Kapitel 1.4 der ZTV.
Menge: 460,000 m²

**03.01.017 Wandfliesen Sanitär- und Umkleideräume, 10x10cm, blaugrün**
Wandfliesen im Dünnbett

Wandfliesenbelag einschließlich aller Schnitte, Anpassungen und Verfugungen vollständig herstellen.

Fliesen

- Keramische, glasierte Steingutfliesen für Innenwände in Sanitär- und Waschräumen
- Trocken gepresst, Gruppe BIII, nicht frostbeständig
- Gemäß DIN EN 14411 / DIN EN 13006
- Nennformat: 100 × 100 mm
- Dicke: ca. 5 mm
- Farbe: Blaugrün, nach Auswahl des AG aus der Herstellerpalette. Leitprodukt: Villeroy & Boch, Pro Architectura 3.0 3201 C354 teal blue
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Sanitärräume und Umkleiden im UG, EG und OG.

Für Verlegewerkstoffe gelten die Anforderungen aus Kapitel 1.7 der ZTV. Für Kleb- und Dichtstoffe gelten die Anforderungen aus Kapitel 1.4 der ZTV.
Menge: 519,000 m²

**03.01.018 Wandfliesen Lehrersanitärräume, Teekücke, 10x10cm, waldgrün**
Wandfliesen im Dünnbett

Wandfliesenbelag einschließlich aller Schnitte, Anpassungen und Verfugungen vollständig herstellen.

Fliesen

- Keramische, glasierte Steingutfliesen für Innenwände in Sanitär- und Waschräumen
- Trocken gepresst, Gruppe BIII, nicht frostbeständig
- Gemäß DIN EN 14411 / DIN EN 13006
- Nennformat: 100 × 100 mm
- Dicke: ca. 5 mm
- Farbe: Waldgrün, nach Auswahl des AG aus der Herstellerpalette. Leitprodukt: Villeroy & Boch, Pro Architectura 3.0 3201 C358 forest green
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Sanitärräume Lehrer, Teeküche Lehrerzimmer im OG.

Für Verlegewerkstoffe gelten die Anforderungen aus Kapitel 1.7 der ZTV. Für Kleb- und Dichtstoffe gelten die Anforderungen aus Kapitel 1.4 der ZTV.
Menge: 155,000 m²

**03.01.019 Wandfliesen Unterrichtsräume Cluster 1, 10x10cm, gelb**
Wandfliesen im Dünnbett

Wandfliesenbelag einschließlich aller Schnitte, Anpassungen und Verfugungen vollständig herstellen.

Fliesen

- Keramische, glasierte Steingutfliesen für Innenwände in Sanitär- und Waschräumen
- Trocken gepresst, Gruppe BIII, nicht frostbeständig
- Gemäß DIN EN 14411 / DIN EN 13006
- Nennformat: 100 × 100 mm
- Dicke: ca. 5 mm
- Farbe: warmes Gelb, nach Auswahl des AG aus der Herstellerpalette. Leitprodukt: Villeroy & Boch, Pro Architectura 3.0 3201 C320 mango yellow
- Maße Befliesung: hinter Waschbecken, ca. 140/140cm
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Fliesenspiegel hinter Waschtischen- Unterrichtsräume OG

Für Verlegewerkstoffe gelten die Anforderungen aus Kapitel 1.7 der ZTV. Für Kleb- und Dichtstoffe gelten die Anforderungen aus Kapitel 1.4 der ZTV.
Menge: 10,000 m²

**03.01.020 Wandfliesen Unterrichtsräume Cluster 2, 10x10cm, hellblau**
Wandfliesen im Dünnbett

Wandfliesenbelag einschließlich aller Schnitte, Anpassungen und Verfugungen vollständig herstellen.

Fliesen

- Keramische, glasierte Steingutfliesen für Innenwände in Sanitär- und Waschräumen
- Trocken gepresst, Gruppe BIII, nicht frostbeständig
- Gemäß DIN EN 14411 / DIN EN 13006
- Nennformat: 100 × 100 mm
- Dicke: ca. 5 mm
- Farbe: Mintgrün, nach Auswahl des AG aus der Herstellerpalette. Leitprodukt: Villeroy & Boch, Pro Architectura 3.0 3201 C356 mint green
- Maße Befliesung: hinter Waschbecken, ca. 140/140cm
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Fliesenspiegel hinter Waschtischen- Unterrichtsräume OG

Für Verlegewerkstoffe gelten die Anforderungen aus Kapitel 1.7 der ZTV. Für Kleb- und Dichtstoffe gelten die Anforderungen aus Kapitel 1.4 der ZTV.
Menge: 10,000 m²

**03.01.021 Wandfliesen Unterrichtsräume Cluster 3, 10x10cm, hellgrün**
Wandfliesen im Dünnbett

Wandfliesenbelag einschließlich aller Schnitte, Anpassungen und Verfugungen vollständig herstellen.

Fliesen

- Keramische, glasierte Steingutfliesen für Innenwände in Sanitär- und Waschräumen
- Trocken gepresst, Gruppe BIII, nicht frostbeständig
- Gemäß DIN EN 14411 / DIN EN 13006
- Nennformat: 100 × 100 mm
- Dicke: ca. 5 mm
- Farbe: Hellgrün, nach Auswahl des AG aus der Herstellerpalette. Leitprodukt: Villeroy & Boch, Pro Architectura 3.0 3201 C351 wispering green
- Maße Befliesung: hinter Waschbecken, ca. 140/140cm
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Fliesenspiegel hinter Waschtischen- Unterrichtsräume OG

Für Verlegewerkstoffe gelten die Anforderungen aus Kapitel 1.7 der ZTV. Für Kleb- und Dichtstoffe gelten die Anforderungen aus Kapitel 1.4 der ZTV.
Menge: 10,000 m²

**03.01.022 Wandfliesen Unterrichtsräume Cluster 4, 10x10cm, dunkelrot**
Wandfliesen im Dünnbett

Wandfliesenbelag einschließlich aller Schnitte, Anpassungen und Verfugungen vollständig herstellen.

Fliesen

- Keramische, glasierte Steingutfliesen für Innenwände in Sanitär- und Waschräumen
- Trocken gepresst, Gruppe BIII, nicht frostbeständig
- Gemäß DIN EN 14411 / DIN EN 13006
- Nennformat: 100 × 100 mm
- Dicke: ca. 5 mm
- Farbe: Dunkelrot, nach Auswahl des AG aus der Herstellerpalette. Leitprodukt: Villeroy & Boch, Pro Architectura 3.0 3201 C330 red chili
- Maße Befliesung: hinter Waschbecken, ca. 140/140cm
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Fliesenspiegel hinter Waschtischen- Unterrichtsräume OG

Für Verlegewerkstoffe gelten die Anforderungen aus Kapitel 1.7 der ZTV. Für Kleb- und Dichtstoffe gelten die Anforderungen aus Kapitel 1.4 der ZTV.
Menge: 10,000 m²

**03.01.023 Wandfliesen Unterrichtsräume Ganztag, 10x10cm, lila**
Wandfliesen im Dünnbett

Wandfliesenbelag einschließlich aller Schnitte, Anpassungen und Verfugungen vollständig herstellen.

Fliesen

- Keramische, glasierte Steingutfliesen für Innenwände in Sanitär- und Waschräumen
- Trocken gepresst, Gruppe BIII, nicht frostbeständig
- Gemäß DIN EN 14411 / DIN EN 13006
- Nennformat: 100 × 100 mm
- Dicke: ca. 5 mm
- Farbe: Lila/Mauve, nach Auswahl des AG aus der Herstellerpalette. Leitprodukt: Villeroy & Boch, Pro Architectura 3.0 3201 C334 classic mauve
- Maße Befliesung: hinter Waschbecken, ca. 140/140cm
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Fliesenspiegel hinter Waschtischen- Unterrichtsräume OG

Für Verlegewerkstoffe gelten die Anforderungen aus Kapitel 1.7 der ZTV. Für Kleb- und Dichtstoffe gelten die Anforderungen aus Kapitel 1.4 der ZTV.
Menge: 10,000 m²

**03.01.024 Wandfliese Mosaik Santitäranlage Aula**
Wandfliesen im Dünnbett

Wandfliesenbelag einschließlich aller Schnitte, Anpassungen und Verfugungen vollständig herstellen.

Keramische Wandfliesen aus glasiertem Steingut nach DIN EN 14411, Gruppe BIII, trocken gepresst, für Innenwände in Sanitär- und Waschräumen

Nennformat: Mosaikformat 2,5x2,5 cm,
Herstellmaß der Einzelsteine ca. 23 x 23 mm, Materialstärke ca. 6,5 mm, auf Mosaiktafel bzw. Trägernetz vormontiert, Tafelmaß ca. 30 x 30 cm.

Farbe:
gelbton, mit dezentem Ton-in-Ton-Farbspiel.
nach Auswahl AG in Palette des Herstellers
Leitprodukt: Agrob Buchtal, 41215H sunshine yellow-mix

Höhe Befliesung: raumhoch ca. 310cm OKF

Verlegebild: Kreuzfuge

- Sortierung 1. Wahl. Fliesen nach DIN EN 14411, erste Handelsqualität (first commercial quality), mit CE-Kennzeichnung; Eigenschaften und Klassifizierung gemäß EN 14411 in Verbindung mit den Prüfverfahren nach EN ISO 10545
- Abmessungen, Ebenheit und Oberflächenqualität nach EN ISO 10545-2; Kaliber und Ton je Raum/Feld einheitlich
- glasiertes Steingut für Wandbekleidungen, Gruppe BIII (Innenbereich, nicht frostbeständig), gemäß DIN EN 14411 / DIN EN 13006
- Oberfläche seidenmatt bis matt, niedriger Glanzgrad, keine hochglänzenden bzw. polierten Glasuren, glatt, leicht zu reinigen, hygienisch, ohne Reliefs, geeignet für häufige Reinigung mit handelsüblichen Sanitärreinigern und Desinfektionsmitteln
- Chemische Beständigkeit der Glasuroberfläche mind. Klasse GA (Haushaltschemikalien), GLA (niedrige  Säure-/Laugenkonzentration) und GHA (hohe Konzentration) nach EN ISO 10545-13.
- Fleckenbeständigkeit der Glasuroberfläche Klasse 5 nach EN ISO 10545-14 (Flecken vollständig mit heißem Wasser entfernbar)
- Sichtfläche frei von Rissen, Abplatzern, Nadelstichen und optischen Mängeln, die bei Betrachtung aus üblicher Gebrauchsdistanz (ca. 1,5 m) auffallen

- Verlegung im Dünnbett auf vorbereiteten, ebenen, tragfähigen und trockenen Untergründen (Untergrundherstellung und Abdichtungsarbeiten sind gesondert ausgeschrieben)
- Klebemörtel als zementärer Flexkleber C2 TE/S1 nach EN 12004, im System des Herstellers
- Fugenbreite ca. 2-3 mm, Farbe passend zur Fliesenfarbe nach Auswahl AG (beige/hellgrau)
- Fugenmaterial: 2-komponentiger Reaktionsharz- Fugenmörtel auf Epoxidharzbasis, Klassifizierung RG nach EN 13888, chemikalien- und wasserbeständig, geeignet für Bereiche mit häufiger Reinigung und Desinfektion
- Oberfläche der Fugen glatt, dicht und porenfrei, keine Kleberreste, keine Verfärbungen der Fliesenoberfläche
- Anschluss- und Bewegungsfugen als elastische Dichtfugen mit dauerelastischem, fungizid ausgerüstetem Dichtstoff, Farbe passend zum Fugenbild
- Maß- und lotrechte Verlegung, Fliesenbilder flucht- und fugenparallel. Schnittkanten entgratet, in optisch untergeordneten Bereichen anordnen
- Fliesenbild mit eingefliestem Spiegel zentriert über Waschbecken. Hierzu Abstimmung mit der Bauleitung vor Ausführung

Nachweise:
Vorlage von Herstellerdatenblatt und CE-Leistungserklärung für die angebotene Fliese mit Angabe der Klassifizierung nach EN 14411 und der relevanten Prüfergebnisse nach EN ISO 10545 (u. a. chemische Beständigkeit, Fleckbeständigkeit).

Vorlage von technischen Merkblättern und Leistungserklärungen für Fugenmörtel und Dichtstoff, inkl. Nachweis der Klassifizierung RG nach EN 13888 (Epoxidharz-Fugenmörtel) und Eignung für häufige Reinigung mit Sanitärreinigern und Desinfektionsmitteln

Bemusterung:
- Mindestens 3 Originalfliesen je vorgeschlagenem Fliesentyp und Farbe
- Mindestens 3 Fugenmörtel-Farbmuster (grau) zur Auswahl
- Musterfläche von mind. 0,5 m² mit Epoxidharzverfugung zur Freigabe

Die Bemusterung wird über die Position 01.011 "Bemusterung" vergütet.

Einbauort: Sanitäranlage Pausenhalle EG

Für Verlegewerkstoffe gelten die Anforderungen aus Kapitel 1.7 aus den ZTV`s

Für Kleb-und Dichtstoffe gelten die Anforderungen aus Kapitel 1.4 aus den ZTV`s
Menge: 150,000 m²

**03.01.025 Wandfliesen Küche und Nebenräume, 20x20cm, weiß**
Wandfliesen im Dünnbett

Wandfliesenbelag einschließlich aller Schnitte, Anpassungen und Verfugungen vollständig herstellen.

Fliesen

- Keramische, glasierte Steingutfliesen für Innenwände in Sanitär- und Waschräumen
- Trocken gepresst, Gruppe BIII, nicht frostbeständig
- Gemäß DIN EN 14411 / DIN EN 13006
- Nennformat: 200 × 200 mm
- Dicke: ca. 5 mm
- Farbe: weiß, nach Auswahl des AG aus der Herstellerpalette.
- Oberfläche: seidenmatt bis matt, niedriger Glanzgrad, glatt, ohne Relief; keine hochglänzenden oder polierten Glasuren
- Leicht zu reinigen und hygienisch; für häufige Reinigung mit handelsüblichen Sanitärreinigern und Desinfektionsmitteln geeignet
- Sortierung: 1. Wahl / erste Handelsqualität ("first commercial quality")
- CE-Kennzeichnung; Eigenschaften und Klassifizierung nach EN 14411, geprüft nach EN ISO 10545
- Abmessungen, Ebenheit und Oberflächenqualität nach EN ISO 10545-2
- Kaliber und Farbton je Raum bzw. Feld einheitlich
- Chemische Beständigkeit der Glasuroberfläche nach EN ISO 10545-13: mindestens GA, GLA und GHA
- Fleckenbeständigkeit nach EN ISO 10545-14: Klasse 5; Flecken vollständig mit heißem Wasser entfernbar
- Sichtflächen frei von Rissen, Abplatzern, Nadelstichen und sonstigen Mängeln, die aus üblicher Gebrauchsdistanz von ca. 1,5 m erkennbar sind

Ausführung

- Befliesung raumhoch bis ca. 310 cm über OKF
- Verlegebild: Kreuzfuge
- Maß-, lot-, flucht- und fugenrechte Verlegung
- Verlegung im Dünnbett auf vorbereiteten, ebenen, tragfähigen und trockenen Untergründen
- Untergrundherstellung und Abdichtung sind gesondert ausgeschrieben
- Zementärer Flexkleber C2 TE/S1 nach EN 12004, im System des Herstellers
- Fugenbreite: ca. 2-3 mm
- Fugenfarbe: passend zur Fliesenfarbe, hellgrau, nach Auswahl des AG
- Fugenmaterial: 2-komponentiger Reaktionsharz-Fugenmörtel auf Epoxidharzbasis, Klasse RG nach EN 13888; chemikalien- und wasserbeständig sowie für häufige Reinigung und Desinfektion geeignet
- Fugen glatt, dicht und porenfrei ausführen; Fliesenoberflächen frei von Kleberresten und Verfärbungen
- Anschluss- und Bewegungsfugen als elastische Dichtfugen mit dauerelastischem, fungizid ausgerüstetem Dichtstoff; Farbe passend zum Fugenbild
- Schnittkanten entgraten und in optisch untergeordneten Bereichen anordnen
- Fliesenbild mit eingefliestem Spiegel mittig über dem Waschbecken anordnen; vor Ausführung mit der Bauleitung abstimmen

Nachweise

Vorzulegen sind:

- Herstellerdatenblatt und CE-Leistungserklärung der angebotenen Fliese mit Klassifizierung nach EN 14411 sowie relevanten Prüfergebnissen nach EN ISO 10545, insbesondere zur chemischen Beständigkeit und Fleckenbeständigkeit
- Technische Merkblätter und Leistungserklärungen für Fugenmörtel und Dichtstoff
- Nachweis der Klassifizierung RG nach EN 13888 für den Epoxidharz-Fugenmörtel
- Nachweis der Eignung von Fugenmörtel und Dichtstoff für häufige Reinigung mit Sanitärreinigern und Desinfektionsmitteln

Bemusterung

- Mindestens 3 Originalfliesen je vorgeschlagenem Fliesentyp und Farbton
- Mindestens 3 hellgraue Fugenmörtel-Farbmuster zur Auswahl
- Musterfläche von mindestens 0,5 m² mit Epoxidharzverfugung zur Freigabe

Die Bemusterung wird über Position 01.011 "Bemusterung" vergütet.

Einbauort

Küche UG + EG, Nebenräume

Für Verlegewerkstoffe gelten die Anforderungen aus Kapitel 1.7 der ZTV. Für Kleb- und Dichtstoffe gelten die Anforderungen aus Kapitel 1.4 der ZTV.
Menge: 458,000 m²

**03.01.026 Zulage Wandfliesen, Ablagen bis 30 cm**
Zulage zu den Wandfliesen, für das Herstellen von Ablagen und Fensterbänken, Breite bis 30 cm, in den EP ist das Ausgleichen des Untergrundes mit Fliesenkleber einzurechnen.

Für Verlegewerkstoffe gelten die Anforderungen aus Kapitel 1.7 aus den ZTV`s
Menge: 10,000 m

**03.01.027 Zulage Wandfliesen, Leibungen bis 30 cm**
Zulage zu den Wandfliesen, für das Herstellen von Leibungen, Breite bis 30 cm, in den EP ist das Ausgleichen des Untergrundes mit Fliesenkleber einzurechnen.

Für Verlegewerkstoffe gelten die Anforderungen aus Kapitel 1.7 aus den ZTV`s
Menge: 20,000 m

**03.01.028 Aussparungen bis 30mm**
Zulage für Herstellung von Aussparungen für Wandaufhängungen der Sanitärelemente, Rohrdurchdringungen etc. bis ca. 30mm.
Menge: 60,000 Stk

**03.01.029 Aussparungen bis 120mm**
Zulage für Herstellung der Aussparungen für Sanitärleitungen u. ä. ca. 30 bis 120mm Durchmesser.
Menge: 115,000 Stk

**03.01.030 Aussparungen Elektrodosen**
Zulage für Herstellung der Aussparungen für Steckdosen und Schalter.
Menge: 300,000 Stk

**03.01.031 Revisionsöffnungen 30x30**
Zulage für Herstellung von Revisionsöffnungen inkl. Magnetrahmen.

Format: 30x30cm
Menge: 20,000 Stk

**03.01.032 Eckschutzprofile aus Edelstahl**
Kanteneckprofil aus Edelstahl für Wandmontage
fachgerecht verlegen.

Symmetrisches Eckprofil 7/7 mm sichtbar, gerundet,
flächenbündig abschließend mit Aussenkante Wandbelag.

Oberfläche: Edelstahl, matt gebürstet.

Senkrechte Eckprofile grundsätzlich nur über 2 m Höhe
stoßen!
Menge: 100,000 m

**03.01.033 Abschlussprofile aus Edelstahl**
Abschlussprofil aus Edelstahl für Wandmontage
fachgerecht verlegen.

Abschlussprofil für Anschluss des Fliesenbelags an bauseitige Türzargen, flächenbündig abschließend mit Außenkante Wandbelag.

Oberfläche: Edelstahl, matt gebürstet

Senkrechte Abschlussprofile grundsätzlich nur über 2 m Höhe stoßen!
Menge: 250,000 m

**03.01.034 Dauerelastische Verfugung ohne Hinterfüllung (Wände)**
Dauerelastische Fugen komplett herstellen:

Fugen reinigen, abkleben, falls erforderlich grundieren, mit dauerelastischem Material ausfüllen, glätten.

Fugenbreite: bis ca. 8 mm, ohne Hinterfüllung

Material: Silikon

Farbe: gleicher Farbton wie Fliesenfugen

Für Kleb- und Dichtstoffe gelten die Anforderungen aus Kapitel 1.4 aus den ZTV`s
Menge: 350,000 m

**03.01.035 Spiegel 60/115 cm**
Wandspiegel in Fliesenbelag integriert liefern und fachgerecht montieren, Spiegelglas bruchsicher. Kanten umlaufend gefast und poliert.

Befestigung mit Spiegelkleber, die umlaufenden Kanten sind dauerelastisch zu versiegeln.

Breite: 60 cm
Höhe: 115 cm

Einbauort: Sanitärräume UG, EG, OG

Für Kleb- und Dichtstoffe gelten die Anforderungen aus Kapitel 1.4 aus den ZTV`s
Menge: 42,000 Stk

#### Bereich 03.02 Bodenfliesen Sanitär- und Nebenräume und Küche

**03.02.001 Estrich feinspachteln für Fliesenbelag**
Estrich für Bodenfliesen im Dünnbett ausgleichen und mit Spachtelmasse vollflächig überziehen, inkl. Grundierung.

Dicke: ca. 5 mm (bei größerer Schichtstärke wird die Fläche mehrfach abgerechnet).

Vorgesehenes Fliesenformat: 15/15cm und 20/20cm

Die Ausführung erfolgt nur auf besondere Anweisung des AG bzw. der örtlichen Bauleitung.

Für Verlegewerkstoffe gelten die Anforderungen aus Kapitel 1.7 aus den ZTV`s

Für Grundierungen gelten die Anforderungen aus Kapitel 1.2., 1.3. aus den ZTV`s
Menge: 300,000 m²

**03.02.002 Flächenabdichtung Boden W1-I**
Bodenabdichtung als Flächendichtung mittels 2-Komponenten-Dichtschlämme komplett herstellen:

Auftrag volldeckend in 2 Schichten mit einer Gesamtdicke von mindestens 2 mm einschließlich vorheriger Reinigung, Grundierung und Vornässung des Untergrundes.

Randanschlüsse an Türzargen und Einbauten
sind einzukalkulieren.

Wassereinwirkungsklasse: W1-I nach DIN 18534
Untergrund: Zementestrich
Einbauort: EG,OG

Für Bitumenprodukte zur Abdichtung gelten die Anforderungen aus Kapitel 1.10 ´. aus den ZTV`s; Für Grundierungen gelten die Anforderungen aus Kapitel 1.2, 1.3 und 1.7 aus den ZTV`s
Menge: 155,000 m²

**03.02.003 Dichtband Boden W1-I**
Abdichtband als hochelastisches gewebekaschiertes Synthese-Kautschuk-Abdichtband verkleben und überstreichen im System der Spachteldichtung am Übergang von Boden zu Wand bzw. Wand zu Wand.

Wassereinwirkungsklasse: W1-I nach DIN 18534

Für Bitumenprodukte zur Abdichtung gelten die Anforderungen aus Kapitel 1.10 ´. aus den ZTV`s; Für Grundierungen gelten die Anforderungen aus Kapitel 1.2, 1.3 und 1.7 aus den ZTV`s
Menge: 190,000 m

**03.02.004 Eckausbildung Dichtband Boden W1-I**
Formteile für die Eckausbildung (Innen- und Außenecken) als Zulage für vorgenanntes Dichtband liefern und montieren.

Für Bitumenprodukte zur Abdichtung gelten die Anforderungen aus Kapitel 1.10 ´. aus den ZTV`s; Für Grundierungen gelten die Anforderungen aus Kapitel 1.2, 1.3 und 1.7 aus den ZTV`s
Menge: 65,000 Stk

**03.02.005 Flächenabdichtung Boden W2-I**
Bodenabdichtung als Flächendichtung mittels 2-Komponenten-Dichtschlämme komplett herstellen:

Auftrag volldeckend in 2 Schichten mit einer Gesamtdicke von mindestens 2 mm einschließlich vorheriger Reinigung, Grundierung und Vornässung des Untergrundes.

Randanschlüsse an Türzargen und Einbauten
sind einzukalkulieren.

Wassereinwirkungsklasse: W2-I nach DIN 18534
Untergrund: Zementestrich
Nutzung: UG, EG, OG

Für Bitumenprodukte zur Abdichtung gelten die Anforderungen aus Kapitel 1.10 ´. aus den ZTV`s; Für Grundierungen gelten die Anforderungen aus Kapitel 1.2, 1.3 und 1.7 aus den ZTV`s
Menge: 418,000 m²

**03.02.006 Eindichten von Bodeneinläufen W2-I**
Eindichten von bauseitigen Bodeneinläufen einschließlich Dichtungsanschluss im System der Abdichtung nach Herstellerangaben.

Wassereinwirkungsklasse: W2-I nach DIN 18534

Für Kleb- und Dichtstoffe gelten die Anforderungen aus Kapitel 1.4 der ZTV`s
Menge: 12,000 Stk

**03.02.007 Eindichten von Reinigungsverschlüsse W2-I**
Eindichten von bauseitigen Reinigungsverschlüsse einschließlich Dichtungsanschluss im System der Abdichtung nach Herstellerangaben.

Wassereinwirkungsklasse: W2-I nach DIN 18534

Für Kleb- und Dichtstoffe gelten die Anforderungen aus Kapitel 1.4 der ZTV`s
Menge: 5,000 Stk

**03.02.008 Dichtband Boden W2-I**
Abdichtband als hochelastisches gewebekaschiertes Synthese-Kautschuk-Abdichtband verkleben und überstreichen im System der Spachteldichtung am Übergang von Boden zu Wand bzw. Wand zu Wand.

Wassereinwirkungsklasse: W2-I nach DIN 18534

Für Bitumenprodukte zur Abdichtung gelten die Anforderungen aus Kapitel 1.10 ´. aus den ZTV`s; Für Grundierungen gelten die Anforderungen aus Kapitel 1.2, 1.3 und 1.7 aus den ZTV`s
Menge: 500,000 m

**03.02.009 Eckausbildung Dichtband Boden W2-I**
Formteile für die Eckausbildung (Innen- und Außenecken) als Zulage für vorgenanntes Dichtband liefern und montieren.

Für Bitumenprodukte zur Abdichtung gelten die Anforderungen aus Kapitel 1.10 ´. aus den ZTV`s; Für Grundierungen gelten die Anforderungen aus Kapitel 1.2, 1.3 und 1.7 aus den ZTV`s
Menge: 130,000 Stk

**03.02.010 Schnittschutzband für Dichtband**
Einlegen eines schützenden, flexiblen Gewebebandes über Anschluss- und Bewegungsfugen zum Schutz der Abdichtung und des Dichtbandes im Falle der Erneuerung der dauerelastischen Verfugung (Wartungsfuge). Das Gewebeband ist mittels Fliesenkleber im Zuge der Fliesenarbeiten zu verlegen.

50mm breites Gewebeband aus Edelstahl V4A, Maschenweite ca. 1,1x1,1mm

Für flammenhemmend ausgerüstete Gewebe gelten die ANforderungen aus Kapitel 1.15. der ZTV`s.

Für Verlegewerkstoffe gelten die Anforderungen aus Kapitel 1.7 der ZTV`s
Menge: 600,000 m

**03.02.011 Bodenfliesen Sanitär- und Nebenräume 20x20cm R10/B**
Fliesenbelag Boden im Dünnbett einschließlich aller Schnitte, Anpassungen und Verfugung komplett herstellen:

Bodenfliesen aus glasiertem oder unglasiertem Steinzeug/Feinsteinzeug nach DIN EN 14411, erste Handelsqualität, frost- und chemikalienbeständig, trockengepresst.

Nennformat: 200/200 mm
ca. 9mm dick

Farbe: Grau-/Beigeton nach Auswahl AG in Palette des Herstellers

Verlegebild: Kreuzfuge

- Sortierung 1. Wahl
- Oberfläche mit Rutschhemmung mindestens R10 gemäß gültigen Regelwerken (z. B. Prüfverfahren nach DIN 51130 bzw. Nachfolgenorm/DIN 16165) Bewertungsgruppe B für nassbelastete Barfußbereiche gem DGUV (GUV-I 8527)
- Geeignet für Sanitär- und WC-Bereiche in Schulen mit häufiger Reinigung und üblicher Schuhnutzung
- Oberfläche seidenmatt bis matt, niedriger Glanzgrad, keine hochglänzend/polierten Oberflächen
- Oberfläche reinigungsfreundlich, hygienisch, ohne tiefes Relief, geeignet für Reinigung mit handelsüblichen Sanitärreinigern und Desinfektionsmitteln
- Hohe Abrieb- und Kratzbeständigkeit, für stark frequentierte Flächen geeignet (Nutzungsbeanspruchung mind. entsprechend üblicher Objektqualitäten für öffentliche Sanitärräume)
- Sichtfläche frei von Rissen, Abplatzern, Nadelstichen und optisch störenden Mängeln bei Betrachtung aus üblicher Gebrauchsdistanz

- Verlegung im Dünnbett auf vorbereiteten, ebenen, tragfähigen und ausreichend trockenen Untergründen (Untergrundherstellung und Abdichtungsarbeiten sind gesondert ausgeschrieben)
- Klebemörtel als zementärer Flexkleber C2 TE/S1 nach EN 12004 im System des Herstellers, geeignet für die verlegte Fliesenart und die Beanspruchung im Sanitärbereich
- Verlegung im Kreuzfugenbild, Fugen in beiden Richtungen durchlaufend, Fugenbreiten gleichmäßig (ca. 3-5 mm, je nach Kaliber), Fugenraster flucht- und rechtwinklig
- Ausschnitte, Zuschnitte und Randfliesen maß- und passgerecht, Schnittkanten entgratet, in optisch untergeordneten Bereichen anordnen
- Ebenheit des fertigen Belags entsprechend den anerkannten Regeln der Technik, Gefälle in Bereichen mit Bodenabläufen gemäß Planung

- Fugenmaterial als 2-komponentiger Reaktionsharz-Fugenmörtel auf Epoxidharzbasis, Klassifizierung RG nach EN 13888, chemikalien- und wasserbeständig, beständig gegen übliche Sanitärreiniger und Desinfektionsmittel
- Fugenoberfläche dicht, porenarm und glatt, ohne offene Poren, Lunker und Abwaschungen
- Fugenfarbe: Grauton passend zur Fliese, gemäß Bemusterung und Freigabe durch den AG
- Verarbeitung entsprechend Herstellerangaben (Topfzeit, Einwaschzeit, Reinigung der Fliesenoberfläche), keine dauerhaften Harzschleier auf den Fliesenoberflächen zulässig
- Bewegungs-, Rand- und Anschlussfugen aus dauerelastischem, fungizid ausgerüstetem Dichtstoff, Farbe abgestimmt auf das Fugenbild
- Hinterfüllmaterial, Primer und Dichtstoff systemgerecht gemäß Herstellerangaben

Nachweise:
Vorlage von Herstellerdatenblättern, Leistungserklärungen und Klassifizierungen der Fliesen (EN 14411) sowie des Fugenmörtels (EN 13888, RG) und der Dichtstoffe, inkl. Angaben zur Rutschhemmung, chemischen Beständigkeit und Reinigungsbeständigkeit.

Bemusterung:
- Mindestens 5 Originalfliesen je vorgeschlagenem Fliesentyp
- Mindestens 3 Fugenmörtel-Farbmuster (hell-, mittel-, dunkelgrau) zur Auswahl
- Musterfläche von mind. 0,5 m² mit Epoxidharzverfugung zur Freigabe

Die Bemusterung wird über die Position 01.011 "Bemusterung" vergütet.

Ausführung erst nach schriftlicher Musterfreigabe.

Einbauort: Sanitärräume UG, EG, OG und Nebenräume

Für Verlegewerkstoffe gelten die Anforderungen aus Kapitel 1.7 aus den ZTV`s

Für Kleb-und Dichtstoffe gelten die Anforderungen aus Kapitel 1.4 aus den ZTV`s
Menge: 680,000 m²

**03.02.012 Zulage für die Einarbeitung von Bodeneinläufen**
Zulage für die Verlegung der vorgenannten Bodenfliesen im Bereich des Bodeneinlaufes, Trichtergefälle ca. 1 qm um den Bodeneinlauf Fliesen im Winkel geschnitten, einschließlich dem höhengerechten Ausrichten des Bodeneinlaufes und dem Verguss mit Epoxidharzmörtel.

Für Verlegewerkstoffe gelten die Anforderungen aus Kapitel 1.7 der ZTV`s
Menge: 28,000 Stk

**03.02.013 Zulage für die Einarbeitung von Bodenrinnen**
Zulage für die Verlegung der vorgenannten Bodenfliesen im Bereich des Bodeneinlaufes, Trichtergefälle ca. 20 cm umlaufend um die Bodenrinnen Fliesen im Winkel geschnitten, einschließlich dem höhengerechten Ausrichten der Bodenrinnen und dem Verguss mit Epoxidharzmörtel.

Für Verlegewerkstoffe gelten die Anforderungen aus Kapitel 1.7 der ZTV`s
Menge: 4,000 Stk

**03.02.014 Fugenprofil Türen mit Belagwechsel, bis 200 cm**
Abschlussschiene aus Edelstahl als Übergang zu bauseitigem Bodenbelag in Türleibungen liefern und einbauen.
Das Profil muss flächenbündig mit der Oberkante des fertigen Fliesenbelages abschließen.

Breite Türöffnung: bis ca. 200 cm
Menge: 48,000 Stk

**03.02.015 Dauerelastische Verfugung ohne Hinterfüllung (Böden)**
Dauerelastische Fugen komplett herstellen:

Fugen reinigen, abkleben, falls erforderlich grundieren, mit dauerelastischem Material ausfüllen, glätten.

Fugenbreite: bis ca. 8 mm, ohne Hinterfüllung
Material: Silikon
Farbe: gleicher Farbton wie Fliesenfugen

Für Grundierungen gelten die Anforderungen aus Kapitel 1.2, 1.3 und 1.7 aus den ZTV`s

Für Kleb- und Dichtstoffe gelten die Anforderungen aus Kapitel 1.4 der ZTV`s.
Menge: 300,000 m

**03.02.016 Dauerelastische Verfugung mit Hinterfüllung (Böden)**
Dauerelastische Fugen komplett herstellen:

Fugen reinigen, abkleben, falls erforderlich grundieren, mit dauerelastischem Material ausfüllen, glätten.

Fugenbreite: bis ca. 15 mm, mit Hinterfüllung
Material: Silikon
Farbe: gleicher Farbton wie Fliesenfugen

Für Grundierungen gelten die Anforderungen aus Kapitel 1.2, 1.3 und 1.7 aus den ZTV`s

Für Kleb- und Dichtstoffe gelten die Anforderungen aus Kapitel 1.4 der ZTV`s.
Menge: 300,000 m

**03.02.017 Flächenabdichtung Boden W3-I**
Bodenabdichtung als Flächendichtung mittels 2-Komponenten-Dichtschlämme komplett herstellen:

Auftrag volldeckend in 2 Schichten mit einer Gesamtdicke von mindestens 2 mm einschließlich vorheriger Reinigung, Grundierung und Vornässung des Untergrundes.

Randanschlüsse an Türzargen und Einbauten
sind einzukalkulieren.

Wassereinwirkungsklasse: W3-I nach DIN 18534
Untergrund: Zementestrich, Sockel aus Porenbeton
Nutzung: Gewerbliche Küche EG + UG, Duschräume UG

Für Bitumenprodukte zur Abdichtung gelten die Anforderungen aus Kapitel 1.10 ´. aus den ZTV`s; Für Grundierungen gelten die Anforderungen aus Kapitel 1.2, 1.3 und 1.7 aus den ZTV`s
Menge: 130,000 m²

**03.02.018 Eindichten von Bodeneinläufen W3-I**
Eindichten von bauseitigen Bodeneinläufen einschließlich Dichtungsanschluss im System der Abdichtung nach Herstellerangaben.

Wassereinwirkungsklasse: W3-I nach DIN 18534

Für Bitumenprodukte zur Abdichtung gelten die Anforderungen aus Kapitel 1.10 ´. aus den ZTV`s; Für Grundierungen gelten die Anforderungen aus Kapitel 1.2, 1.3 und 1.7 aus den ZTV`s

Für Kleb- und Dichtstoffe gelten die Anforderungen aus Kapitel 1.4 der ZTV`s.
Menge: 11,000 Stk

**03.02.019 Eindichten von Bodenrinnen W3-I**
Eindichten von bauseitigen Bodenrinnen einschließlich Dichtungsanschluss im System der Abdichtung nach Herstellerangaben.

Wassereinwirkungsklasse: W3-I nach DIN 18534

Für Kleb- und Dichtstoffe gelten die Anforderungen aus Kapitel 1.4 der ZTV`s.
Menge: 4,000 Stk

**03.02.020 Dichtband Boden W3-I**
Abdichtband als hochelastisches gewebekaschiertes Synthese-Kautschuk-Abdichtband verkleben und überstreichen im System der Spachteldichtung am Übergang von Boden zu Wand bzw. Wand zu Wand.

Wassereinwirkungsklasse: W3-I nach DIN 18534

Für Bitumenprodukte zur Abdichtung gelten die Anforderungen aus Kapitel 1.10 ´. aus den ZTV`s; Für Grundierungen gelten die Anforderungen aus Kapitel 1.2, 1.3 und 1.7 aus den ZTV`s
Menge: 170,000 m

**03.02.021 Eckausbildung Dichtband Boden W3-I**
Formteile für die Eckausbildung (Innen- und Außenecken) als Zulage für vorgenanntes Dichtband liefern und montieren.

Wassereinwirkungsklasse: W3-I nach DIN 18534

Für Bitumenprodukte zur Abdichtung gelten die Anforderungen aus Kapitel 1.10 ´. aus den ZTV`s; Für Grundierungen gelten die Anforderungen aus Kapitel 1.2, 1.3 und 1.7 aus den ZTV`s
Menge: 54,000 Stk

**03.02.022 Bodenfliesen Küchen, Fahrradraum 20x20cm R11 grau-beige**
Bodenbelag im Dünnbett, einschließlich aller Schnitte und Anpassungen und Verfugung komplett herstellen:
Bodenfliese in einer gewerblichen Küche (Cook&Chill) mit hoher mechanischer und chemischer Beanspruchung.

Nennformat: 200/200 mm
Farbe: grau/beige, nach Auswahl AG in Palette des Herstellers
Verlegebild: Kreuzfuge
Sortierung: 1. Wahl

- Feinsteinzeugfliesen nach DIN EN 14411, Gruppe BIa, unglasiert (UGL), Wasseraufnahme = 0,5 %, erste Handelsqualität, für Bodenbeläge in hoch beanspruchten Bereichen.
- Oberfläche: unglasiert, matt, rutschhemmend; keine glatten, glasurähnlichen oder hochglänzenden Oberflächen.
- Rutschhemmung: mindestens R11 mit Verdrängungsraumklasse V4 nach DIN 51130 bzw. DIN EN 16165, Anhang B, geeignet für Küchenbereiche mit häufiger Nässe- und Fettbelastung, einschließlich intensiver Nassreinigung.
- Geeignet für gewerbliche Küchen mit erhöhter Rutschgefahr und häufiger Reinigung.Hohe chemische Beständigkeit gegenüber Fetten, Ölen, Reinigungs- und Desinfektionsmitteln gemäß Herstellerangaben.
- Hohe mechanische Belastbarkeit und Abriebfestigkeit, geeignet für Wagenverkehr, Transportgeräte etc.
- Sichtfläche frei von Rissen, Abplatzern und optisch störenden Mängeln bei Betrachtung aus üblicher Gebrauchsdistanz.

- Verlegung im Dünnbettverfahren auf vorbereiteten, ebenen, tragfähigen und ausreichend trockenen Untergründen (Untergrundherstellung und Abdichtung sind gesondert ausgeschrieben).
- Klebemörtel: Reaktionsharzkleber auf Epoxidharzbasis, klassifiziert als R2T nach EN 12004, verbesserter, standfester Reaktionsharzkleber für Feinsteinzeug in hoch beanspruchten Bereichen (Küche).
- Zahnspachtelung entsprechend Herstellerangaben; vollflächige, hohlraumfreie Bettung der Fliesen.
- Fugen in beiden Richtungen durchlaufend; Fugenbreite gleichmäßig (ca. 3-5 mm, entsprechend Kaliber und System).
- Ausschnitte, Zuschnitte und Randfliesen maßgenau; Schnittkanten entgratet; in optisch untergeordneten Bereichen angeordnet.
- Ebenheit des fertigen Belags nach anerkannten Regeln der Technik; Gefälle zu Bodenabläufen entsprechend Planung.

- Fugenmaterial: Epoxidharz-Fugenmörtel (Reaktionsharz-Fugenmörtel), klassifiziert als RG nach EN 13888, für stark beanspruchte gewerbliche Küchenbereiche, chemikalien-, fett- und reinigungsmittelbeständig, geeignet für intensive Nassreinigung.
- Fugenoberfläche dicht, porenarm und glatt, ohne offene Poren, Lunker, Auswaschungen oder nennenswerte Einschlüsse; hohe chemische und mechanische Beständigkeit gemäß Herstellerangaben (Reinigungs- und Desinfektionsmittel, Fette/Öle, Temperaturwechsel, Wagenverkehr etc.).
- Fugenfarbe: Grau-beige, passend zur Fliese; genauer Farbton gemäß Bemusterung und Freigabe durch den AG.
- Verarbeitung gemäß Herstellerangaben (Mischungsverhältnis, Verarbeitungszeit, Reinigung/Emulgieren); keine Harzschleier, Zementschleier oder Rückstände auf den Fliesenoberflächen zulässig.

- Bewegungs-, Feld- und Randfugen: Ausbildung mit dauerelastischem, chemikalienbeständigem Dichtstoff, fungizid ausgerüstet.
- Hinterfüllmaterial, Primer und Dichtstoff systemgerecht gemäß Herstellerangaben.

Nachweise:
- Vorlage von Herstellerdatenblättern, Leistungserklärungen und Klassifizierungen der Fliesen (DIN EN 14411, Gruppe BIa UGL) inkl. Rutschhemmung R11 V4 nach DIN 51130 bzw. DIN EN 16165 sowie Angaben zur chemischen Beständigkeit und Reinigungsbeständigkeit.
- Vorlage der Klassifizierung des Reaktionsharzklebers (EN 12004, Klasse R2T).
- Vorlage der Klassifizierung des Epoxidharz-Fugenmörtels (EN 13888, RG) inkl. Angaben zur chemischen Beständigkeit (Fette/Öle, Reinigungs- und Desinfektionsmittel) und Reinigungsbeständigkeit.

Bemusterung:
- Mindestens 5 Originalfliesen je vorgeschlagenem Fliesentyp.
- Mindestens 3 Fugen-Farbmuster (grau) zur Auswahl.
- Musterfläche von mind. 0,5 m² mit Verfugung zur Freigabe.

Die Bemusterung wird über die Position 01.011 "Bemusterung" vergütet.

Einbauort: Küchenbereich EG, Fahrradraum EG, Lehrküche OG

Für Verlegewerkstoffe gelten die Anforderungen aus Kapitel 1.7 aus den ZTV`s

Für Kleb-und Dichtstoffe gelten die Anforderungen aus Kapitel 1.4 aus den ZTV`s
Menge: 165,000 m²

**03.02.023 Bodenfliesen Vereinsküche UG, 20x20cm R12 grau**
Bodenbelag im Dünnbett, einschließlich aller Schnitte und Anpassungen und Verfugung komplett herstellen:
Bodenfliese in einer gewerblichen Küche (Cook&Chill) mit hoher mechanischer und chemischer Beanspruchung.

Nennformat: 200/200 mm
Farbe: grau/beige, nach Auswahl AG in Palette des Herstellers
Verlegebild: Kreuzfuge
Sortierung: 1. Wahl

- Feinsteinzeugfliesen nach DIN EN 14411, Gruppe BIa, unglasiert (UGL), Wasseraufnahme = 0,5 %, erste Handelsqualität, für Bodenbeläge in hoch beanspruchten Bereichen.
- Oberfläche: unglasiert, matt, rutschhemmend; keine glatten, glasurähnlichen oder hochglänzenden Oberflächen.
- Rutschhemmung: R12 mit Verdrängungsraumklasse V4 nach DIN 51130 bzw. DIN EN 16165, Anhang B, geeignet für Küchenbereiche mit häufiger Nässe- und Fettbelastung, einschließlich intensiver Nassreinigung.
- Geeignet für gewerbliche Küchen mit erhöhter Rutschgefahr und häufiger Reinigung.Hohe chemische Beständigkeit gegenüber Fetten, Ölen, Reinigungs- und Desinfektionsmitteln gemäß Herstellerangaben.
- Hohe mechanische Belastbarkeit und Abriebfestigkeit, geeignet für Wagenverkehr, Transportgeräte etc.
- Sichtfläche frei von Rissen, Abplatzern und optisch störenden Mängeln bei Betrachtung aus üblicher Gebrauchsdistanz.

- Verlegung im Dünnbettverfahren auf vorbereiteten, ebenen, tragfähigen und ausreichend trockenen Untergründen (Untergrundherstellung und Abdichtung sind gesondert ausgeschrieben).
- Klebemörtel: Reaktionsharzkleber auf Epoxidharzbasis, klassifiziert als R2T nach EN 12004, verbesserter, standfester Reaktionsharzkleber für Feinsteinzeug in hoch beanspruchten Bereichen (Küche).
- Zahnspachtelung entsprechend Herstellerangaben; vollflächige, hohlraumfreie Bettung der Fliesen.
- Fugen in beiden Richtungen durchlaufend; Fugenbreite gleichmäßig (ca. 3-5 mm, entsprechend Kaliber und System).
- Ausschnitte, Zuschnitte und Randfliesen maßgenau; Schnittkanten entgratet; in optisch untergeordneten Bereichen angeordnet.
- Ebenheit des fertigen Belags nach anerkannten Regeln der Technik; Gefälle zu Bodenabläufen entsprechend Planung.

- Fugenmaterial: Epoxidharz-Fugenmörtel (Reaktionsharz-Fugenmörtel), klassifiziert als RG nach EN 13888, für stark beanspruchte gewerbliche Küchenbereiche, chemikalien-, fett- und reinigungsmittelbeständig, geeignet für intensive Nassreinigung.
- Fugenoberfläche dicht, porenarm und glatt, ohne offene Poren, Lunker, Auswaschungen oder nennenswerte Einschlüsse; hohe chemische und mechanische Beständigkeit gemäß Herstellerangaben (Reinigungs- und Desinfektionsmittel, Fette/Öle, Temperaturwechsel, Wagenverkehr etc.).
- Fugenfarbe: Grau, passend zur Fliese; genauer Farbton gemäß Bemusterung und Freigabe durch den AG.
- Verarbeitung gemäß Herstellerangaben (Mischungsverhältnis, Verarbeitungszeit, Reinigung/Emulgieren); keine Harzschleier, Zementschleier oder Rückstände auf den Fliesenoberflächen zulässig.

- Bewegungs-, Feld- und Randfugen: Ausbildung mit dauerelastischem, chemikalienbeständigem Dichtstoff, fungizid ausgerüstet.
- Hinterfüllmaterial, Primer und Dichtstoff systemgerecht gemäß Herstellerangaben.

Nachweise:
- Vorlage von Herstellerdatenblättern, Leistungserklärungen und Klassifizierungen der Fliesen (DIN EN 14411, Gruppe BIa UGL) inkl. Rutschhemmung R12 V4 nach DIN 51130 bzw. DIN EN 16165 sowie Angaben zur chemischen Beständigkeit und Reinigungsbeständigkeit.
- Vorlage der Klassifizierung des Reaktionsharzklebers (EN 12004, Klasse R2T).
- Vorlage der Klassifizierung des Epoxidharz-Fugenmörtels (EN 13888, RG) inkl. Angaben zur chemischen Beständigkeit (Fette/Öle, Reinigungs- und Desinfektionsmittel) und Reinigungsbeständigkeit.

Bemusterung:
- Mindestens 5 Originalfliesen je vorgeschlagenem Fliesentyp.
- Mindestens 3 Fugen-Farbmuster (grau) zur Auswahl.
- Musterfläche von mind. 0,5 m² mit Verfugung zur Freigabe.

Die Bemusterung wird über die Position 01.011 "Bemusterung" vergütet.

Einbauort: VereinsKüche UG

Für Verlegewerkstoffe gelten die Anforderungen aus Kapitel 1.7 aus den ZTV`s

Für Kleb-und Dichtstoffe gelten die Anforderungen aus Kapitel 1.4 aus den ZTV`s
Menge: 30,000 m²

**03.02.024 Sockelfliese 6x20cm**
Fliesensockel im Dünnbett einschließlich aller Schnitte, Anpassungen und Verfugung komplett herstellen:

Fliese: Feinsteinzeug, unglasiert, matt
Format: ca. 6 x 20 cm
Sortierung: 1.Wahl
Kleber: kunststoffvergüteter, hydraulischer Dünnbettmörtel gemäß EN 12004 Typ C2
Verfugung in der Farbe der Fliesen mit einem hydraulischen
Fertigfugenmörtel nach EN 13888 Minimum Typ CG2

Farbe: wie Bodenfliesen 20x20

Einbauort: Technikräume UG, Technikräume EG, Fahrradraum, Nebenräume Werken, Hausmeister

Für Verlegewerkstoffe gelten die Anforderungen aus Kapitel 1.7 aus den ZTV`s

Für Kleb-und Dichtstoffe gelten die Anforderungen aus Kapitel 1.4 aus den ZTV`s
Menge: 210,000 m

**03.02.025 Hohlkehlsockelfliese 10/20 cm**
Hohlkehlsockel passend zur Position zuvor; einschließlich aller Eckausbildungen mit den passenden Formstücken.

Maß: 10/20 cm

Für Verlegewerkstoffe gelten die Anforderungen aus Kapitel 1.7 aus den ZTV`s

Für Kleb-und Dichtstoffe gelten die Anforderungen aus Kapitel 1.4 aus den ZTV`s
Menge: 170,000 m

**03.02.026 Zulage Aussparungen Leitungen**
Zulage für Herstellung von Aussparungen für Sanitärleitungen bis ca. 120mm Durchmesser.
Menge: 40,000 Stk

#### Bereich 03.05 Bodenfliesen Großformat

**03.05.001 Estrich feinspachteln, Fliesen 60x60**
Estrich für Bodenfliesen im Dünnbett ausgleichen und mit Spachtelmasse vollflächig überziehen, inkl. Grundierung.

Dicke: ca. 5 mm (bei größerer Schichtstärke wird die Fläche mehrfach abgerechnet).

Vorgesehenes Fliesenformat: ca. 60x60cm

Die Ausführung erfolgt nur auf besondere Anweisung des AG bzw. der örtlichen Bauleitung.

Für Verlegewerkstoffe gelten die Anforderungen aus Kapitel 1.7 aus den ZTV`s

Für Grundierungen gelten die Anforderungen aus Kapitel 1.2., 1.3. aus den ZTV`s
Menge: 400,000 m²

**03.05.002 Bodenfliesen 60x60cm R10 grau-beige**
Bodenbelag im Dünnbett, einschließlich aller Schnitte und Anpassungen und Verfugung komplett herstellen:

Keramischer Bodenbelag aus Feinsteinzeugfliesen in den Innenbereichen (Aula/Flure/Aufenthaltsbereiche) eines Schulgebäudes mit Versammlungsstätte, einschließlich Lieferung, Dünnbettverlegung und Verfugung.

Nennformat: 600/600 mm

Dicke: ca. 12-15mm

Verlegebild: Kreuzfuge

- Verlegung im Dünnbett auf vorbereiteten, ebenen, tragfähigen und ausreichend trockenen Untergründen (Untergrundvorbereitung und Ausgleich werden gesondert ausgeschrieben)
- kunststoffvergüteter, hydraulischer Dünnbettmörtel gemäß EN 12004, Typ C2 (verbesserter zementärer Klebemörtel), geeignet für Feinsteinzeug und die vorgesehene Beanspruchung
- Vollflächige, hohlraumfreie Bettung nach Herstellervorgaben
- Fugenbreite: ca. 2-3 mm
- Fugenbild gleichmäßig, Fugenoberfläche dicht und porenarm, ohne Auswaschungen und Verfärbungen
- Ebenheit und Maßhaltigkeit nach anerkannten Regeln der Technik

Technische Mindestanforderungen:

- Feinsteinzeugfliesen nach DIN EN 14411, Gruppe BIa.
- Wasseraufnahme: < 0,5 %
- Oberfläche unglasiert, matt, rutschhemmend
- Sortierung: 1. Wahl
- rektifiziert
- Rutschhemmung: R 10
- Chemische Beständigkeit: mindestens Klasse UA
- geeignet für stark frequentierte öffentliche Bereiche

Optische Richtqualität:
Für das Erscheinungsbild des Bodenbelags dient folgende Fliese als optische Richtqualität:

Royal Mosa Core Collection Solids "vivid white" 5102 V 6060, Feinsteinzeug, unglasiert, matt, Format 60 × 60 cm

Ein angebotener Belag gilt nur dann als gleichwertig, wenn er in seinem optischen Gesamteindruck der genannten Richtqualität entspricht!

Maßgeblich sind insbesondere:
- Farbton und Helligkeit: warmes, sehr helles Grau-/Beige-Weiß; keine deutlich abweichenden Farbstiche
- Farbspiel: ruhiges, gleichmäßiges Erscheinungsbild mit leicht changierenden Schattierungen und dezent punktuellen Einstreuungen, vergleichbar mit der Referenzfliese
- Oberflächenstruktur: feine, matte, homogene Oberfläche ohne starkes Relief, vergleichbar mit der Referenzfliese
- Kantenbild und Fugenraster: rektifizierte Kanten, geeignet für ca. 2 mm Fugenbreite, optisch ein gleichmäßiges, ruhiges Fugenraster

Bieter können auch andere Produkte anbieten, sofern die vorstehend beschriebenen technischen Mindestanforderungen und die optischen Gleichwertigkeitsparameter vollständig erfüllt werden.

Nachweise:
Vorlage von Herstellerdatenblättern und Leistungserklärungen der Fliesen (DIN EN 14411 BIa, R10, Wasseraufnahme <0,5 %, chemische Beständigkeit), Kleber (EN 12004 C2) und Fugenmörtel (EN 13888 CG2)

Bemusterung:
Originalfliese im Format 60 × 60 cm des angebotenen Produkts, wenn es nicht die genannten "Royal Mosa Core Collection Solids vivid white" ist. Versenden an Objektplaner nach Aufforderung im Zuge der Angebotsprüfung.

Die Bemusterung wird über die Position 01.011 "Bemusterung" vergütet.

Bieter haben in dieser Position das angebotene Produkt mit Hersteller, Serie, Farb-/Artikelnummer zu benennen:

'..........'
'..........'
'..........'
'..........'

Für Verlegewerkstoffe gelten die Anforderungen aus Kapitel 1.7 aus den ZTV`s

Für Kleb-und Dichtstoffe gelten die Anforderungen aus Kapitel 1.4 aus den ZTV`s
Menge: 750,000 m²

**03.05.003 Fugenprofil T30-RS Tür bis 150cm**
Abschlussschiene aus Edelstahl in Türleibungen liefern und  einbauen.
Das Profil muss flächenbündig mit der Oberkante des
fertigen Fliesenbelages abschließen. Die Schiene muss
breit genug für die absenkbare Bodendichtung der T30-RS
Tür sein
Breite Türöffnung bis ca. 150 cm
Menge: 23,000 Stk

**03.05.004 Fugenprofil T30-RS Tür bis 250cm**
Abschlussschiene aus Edelstahl in Türleibungen liefern und  einbauen.
Das Profil muss flächenbündig mit der Oberkante des
fertigen Fliesenbelages abschließen. Die Schiene muss
breit genug für die absenkbare Bodendichtung der T30-RS
Tür sein
Breite Türöffnung bis ca. 250 cm
Menge: 7,000 Stk

**03.05.005 Fliesenbelag Aufzug**
Fliesenbelag Aufzug im Dünnbett einschließlich aller Schnitte, Anpassungen und Verfugung komplett herstellen:

Fliese: Feinsteinzeug rektifiziert, unglasiert, matt
Format: ca. 60 x 60 cm
Sortierung: 1. Wahl
Oberfläche: rutschhemmend R9
Kleber: kunststoffvergüteter, gydraulischer Dünnbettmörtel gemäß EN 12004 Typ C2.
Verlegebild: Kreuzfuge, 2-3mm
Verfugung in der Farbe der Fliesen mit einem hydraulischen Fertigungsmörtel nach EN 13888 Minimum Typ CG2.

Farbe: hellgrau-beige, nach Wahl des AG, gemäß Vorposition

Einbauort: Aufzug

Für Verlegewerkstoffe gelten die Anforderungen aus Kapitel 1.7 aus den ZTV`s

Für Kleb-und Dichtstoffe gelten die Anforderungen aus Kapitel 1.4 aus den ZTV`s
Menge: 2,300 m²

#### Bereich 03.06 Sauberlaufzonen

**03.06.001 Sauberlaufzone Windfang Haupteingang**
Liefern und fachgerechtes Verlegen einer Sauberlaufzone als aufrollbarer Rollrost im Windfang, flächenbündig in den angrenzenden Feinsteinzeugbelag einzubauen.
Eingangsmatte bestehend aus parallel angeordneten Trägerprofilen aus trittschallgedämmtem Aluminium mit eingelegten Rauhhaar-Ripsstreifen, zur Aufnahme von Schmutz und Feuchtigkeit aus dem Laufbereich.

Rutschsicherheit: R11 nach DIN 51130
Farbe:  Farbton nach Wahl AG
Mattenhöhe: ca. 22 mm
Profilabstand: 5 mm
Rahmenhöhe:  ca. 22 mm
Größe:  ca. 2,5 x 6,00 m

Teilung nach Absprache und nach techn. Erfordernis.

Für Bodenbeläge gelten die Anforderungen aus Kapitel 1.5 der ZTV`s
Menge: 1,000 Stk

**03.06.002 Sauberlaufzone Windfang Pausenhof**
Liefern und fachgerechtes Verlegen einer Sauberlaufzone als aufrollbarer Rollrost im Windfang, flächenbündig in den angrenzenden Feinsteinzeugbelag einzubauen.
Eingangsmatte bestehend aus parallel angeordneten Trägerprofilen aus trittschallgedämmtem Aluminium mit eingelegten Rauhhaar-Ripsstreifen, zur Aufnahme von Schmutz und Feuchtigkeit aus dem Laufbereich.

Rutschsicherheit: R11 nach DIN 51130
Farbe:  Farbton nach Wahl AG
Mattenhöhe: ca. 22 mm
Profilabstand: 5 mm
Rahmenhöhe:  ca. 25 mm
Größe:  ca. 2,00 x 1,90 m

Teilung nach Absprache und nach techn. Erfordernis.

Für Bodenbeläge gelten die Anforderungen aus Kapitel 1.5 der ZTV`s
Menge: 2,000 Stk

**03.06.003 Einbaurahmen Sauberlaufmatte**
Einbaurahmen bestehend aus Aluminium natur exloxiert. Ecken auf Gehrung geschnitten und mit Knotenblechen verschraubt, einschließlich Rahmenanker, für Eingangsmatte Bauhöhe 22 mm liefern und montieren.
Die Lieferung der Sauberlaufmatte erfolgt bauseits.

Rahmenprofile : 25 / ca. 28 / 3 mm
Abmessungen :1 x 2,5 * 6,00 m, 2x 2,0 * 1,9 m
Einbauort :  Eingänge EG

Der Rahmen muss sowohl bündig mit dem Estrich im Mattenbett, als auch mit dem Bodenbelag  abschließen. Der Rahmenanker wird fest im Estrich einzementiert.

Die Abrechnung erfolgt nach Laufmeter.
Menge: 35,000 m

### Titel 04 Stundenlohnarbeiten

*Hinweis: Hinweis Stundenlohnarbeiten*
Stundenverrechnungssätze

Die nachstehenden Verrechnungssätze sind zu ermitteln und gelten unabhängig von der Anzahl der abgerechneten Stunden. Sie haben den tatsächlichen Lohn mit den Zuschlägen für Gemeinkosten, Sozialkassenbeiträge, Vermögenswirksame Leistungen und dergleichen sowie Lohn- und Gehaltsnebenkosten zu enthalten.
Die Stundenverrechnungssätze enthalten unaufgegliedert:

- Lohn- und Gehaltskosten der Baustelle
- Lohn- und Gehaltsnebenkosten der Baustelle
- Fracht-, Fuhr- und Ladekosten
- Sozialkassenbeiträge und Sonderkosten, die bei wirtschaftlicher Betriebsführung entstehen, mit angemessenen Zuschlägen für Gemeinkosten und Gewinn (einschließlich allgemeinem Unternehmerwagnis)

Stundenlohnnachweise
Stundenlohnarbeiten dürfen nur auf Anordnung oder mit  Zustimmung des Auftraggebers durchgeführt werden.
Der Auftragnehmer hat über ausgeführte Stundenlohnarbeiten arbeitstäglich Stundenlohnnachweise in zweifacher Ausfertigung bzw. digital einzureichen. Auch bei digitalem Nachweis ist vor  Versand an den Auftraggeber eine Unterschrift durch die örtliche Bauleitung einzuholen. Die Abrechnung der eingesetzten Arbeitskräfte erfolgt gemäß der vom Auftraggeber geforderten Qualifikation.
Höherqualifizierte Arbeitskräfte werden entsprechend niedriger vergütet, es dürfen jedoch keine weniger qualifizierten Arbeitskräfte eingesetzt werden. Die endgültige Anerkennung erfolgt nach Prüfung durch den Auftraggeber.
Die Stundenlohnzettel müssen folgendes enthalten:

- Datum
- Bezeichnung der Baustelle
- Namen der Arbeitskräfte und deren Berufs-, Lohn- oder Gehaltsgruppe
- genaue Bezeichnung des Ausführungsortes innerhalb der Baustelle
- Art der Leistung
- Uhrzeit, wann die Arbeiten auf der Baustelle begonnen und beendet wurden
- geleistete Arbeitsstunden ohne Pausen und Wegezeiten je Arbeitskraft
- Gerätekenngrößen
- Materialverbrauch ist arbeitstäglich zu erfassen und nach nachgewiesenen Stoffkosten und Auftragnehmer-Zuschlag abzurechnen
- Leihgeräte und Gerüste, die nicht mit den Nebenleistungen gemäß VOB/C abgegolten sind sind gesondert aufzuführen und werden nach Gerätekosten und Auftragnehmer- Zuschlag abgerechnet.

**04.001 Meister**
Stundensatz für Normalstunden eines mitarbeitenden Meisters entsprechend erforderlicher Qualifikation auf Nachweis
Menge: 10,000 Std

**04.002 Geselle**
Stundensatz für Normalstunden Geselle entsprechend erforderlicher Qualifikation auf Nachweis
Menge: 10,000 Std

**04.003 Helfer**
Stundensatz für Normalstunden Helfer entsprechend erforderlicher Qualifikation auf Nachweis
Menge: 10,000 Std
